# Schulerweiterung Grundschule Bad Saarow
Angebotsaufforderung (GAEB DA XML 3.2, DA83)
Projekt: GBS
Währung: EUR
Vergabeart: Offenes Verfahren
Abgabeort: sh. Angebotsaufforderung; ;
Erstellt mit: GXML Toolbox V3.3 R20220330, ORCA AVA 25.0.5 - Professional Edition 25.00.05, 19.02.2026

## Allgemeine Vorbemerkungen
Baubeschreibung und Lagebeschreibung
Die geplante Baumaßnahme umfasst die Erweiterung der Grund- und Oberschule Maxim Gorki Bad Saarow durch einen dreistöckigen Grundschulneubau, sowie den Umbau eines Bestandsgebäudes, im weiteren Haupthaus genannt.

Die Gemeinde Bad Saarow befindet sich ca. 70 km südöstlich von Berlin. Die Gemeinde hat durch die Nähe zur A 12 eine gute Anbindung an das öffentliche Straßennetz.

Das Grundstück befindet sich in der Schulstraße 6 in 15525 Bad Saarow. Der Schulcampus in Bad Saarow besteht aus der Grund- und Oberschule "Maxim Gorki" mit einer großen zentral gelegenen Sportanlage.
Die Grundschule besteht derzeit aus mehreren Bestandsgebäuden. Dem Haupthaus und einer "Baracke", die mit einem Verbindungsbau verbunden sind, sowie dem eingeschossigen Fachwerkhaus.
Das Hortgebäude an der Straße als Modulbau wird ggfs. 2026 demontiert.

Das Grundstück umfasst das Flurstück 448 der Flur 11 in der Gemarkung Bad Saarow-Pieskow. Es hat eine Gesamtfläche von 45.151 m².

Kurzbeschreibung der baulichen Maßnahmen:
Am Standort soll eine Grundschule für 448 Schüler im Ganztagsbetrieb Platz finden mit einer Mensa mit Essensanlieferung. Die Planung umfasst einen dreigeschossigen nicht unterkellerten Neubau entlang der Straße. Das bestehende Haupthaus wird umgebaut und die Außenanlagen neu hergestellt.

Neubau:
Beim Neubau handelt es sich um ein dreigeschossiges, nicht unterkellertes Gebäude. Der Haupteingang vom Neubau befindet sich auf der Südseite des Gebäudes. Ein großer Einschnitt im Außenbereich bildet eine witterungsgeschützte Vorzone als Warte- und Aufenthaltsfläche.
Das Gebäude öffnet sich auf der Südseite zu einem neu gestalteten Vorplatz, der sich an der Straßenseite westlich des Hauptgebäudes befindet.
Über den Haupteingang gelangt man in die Pausenhalle, die mit dem Mehrzweckraum verbunden ist. Optional besteht auch noch die Möglichkeit, den Musikraum zu den beiden Räumen dazuzuschalten: Dieser funktioniert als Erweiterung des Foyers. Der Raumverbund ermöglicht unterschiedliche Bespielbarkeiten von Mittagessens-, über Bewegungs- zu Versammlungs- / Gemeinderaum.
An die Aula schließt der Küchenbereich an; die Essensausgabe erfolgt über eine integrierte Durchreiche.
Insgesamt soll Essen für 500 Personen, die in drei Durchgängen essen, bereitgestellt werden.

Ein zentraler Treppenraum mit Aufzug verbindet die Geschosse miteinander.
Auf der Nordseite des Erdgeschosses befinden sich diverse Fachräume: Musik, Kunst / WAT Nähen, Naturwissenschaft, WAT-Holz sowie eine Lehrküche.

Im Westen des Gebäudes befindet sich ein Nebeneingang, über den der Küchenbereich separat erschlossen werden kann.
Die beiden Obergeschosse sind klar strukturiert:
Auf der Nord- und Südseite der Obergeschosse des Gebäudes sind die Unterrichts-Cluster angeordnet. Insgesamt 16 Klassen- und Gruppenräume sind in vier Clustern organisiert. Auf jedem Geschoss befinden sich je zwei Cluster.

Der dreigeschossige Neubau wird in Massivbauweise erstellt. Die tragenden Innen- und Außenwände, sowie das Dach und die Bodenplatte bestehen aus Stahlbeton.
Neue Innenwände werden in Trockenbauweise erstellt und dienen z.T. der Leitungsführung für die TGA-Installationen.

Eckdaten Neubau:
- dreigeschossiges Gebäude
- nicht unterkellert, Bodenkanal
Gebäudeabmessungen des Neubaus betragen ca. 49,10m x 27,15m.
Höhe Attika über Fertig-Gelände ca. +13,80m
Bruttogrundfläche EG:  ca. 1.341,25m2
Bruttogrundfläche BGF (3 Geschosse):  ca. 4.024,6m2
Bruttorauminhalt BRI:  ca. 16.192,1 m3

Nach Tragwerksplanung und geotechnischem Bericht wird eine Flachgründung mittels umlaufender Frostschürze unter den tragenden Wänden und Stützen hergestellt.

Die Fassade ist zweigeteilt: im Erdgeschoss wird eine vorgehängte, hinterlüftete Fassade VHF ausgebildet. Als Bekleidungsmaterial kommen Faserzementplatten zur Ausführung. Die VHF erhält eine Dämmung von d=14 cm WLG035. In den Obergeschossen ist ein Wärmedämmverbundsystem mit einer Dämmung von  d=18 cm WLG035 vorgesehen. Im Erdgeschoss bilden Beton-Fertigteilplatten h= 70 cm einen robusten Sockel.
Die Decken werden gem. statischer Vorermittlung als Stahlbeton-Flachdecken (bis d=28 cm) ausgeführt. Treppenläufe und -podeste werden ebenfalls aus Stahlbeton hergestellt.

Das Dach wird als Flachdach gem. Flachdachrichtlinie ausgebildet.
Die Entwässerung erfolgt außenliegend in Fallrohren hinter der vorgehängten, hinterlüfteten Fassade (West- und Ostseite) / integriert in das WDVS mit entsprechenden Revisionsöffnungen in der Fassade.
Auf der Dachfläche werden TGA-Geräte aufgestellt (Lüftungsgeräte, Wärmepumpen, Photovoltaik).
Die Unterkonstruktion der PV-Module wird auf das "Nacktdach" aufgeschweißt, in Auflast-freier Ausführung.
Zur Entrauchung der Haupttreppe des Schulgebäudes werden zwei Lichtkuppeln mit RA-Antrieb in die Dachfläche integriert. Diese Lichtkuppeln können auch zur Belüftung geöffnet werden.
Weitere Lichtkuppeln dienen der natürlichen Belichtung des innenliegenden Treppenraums.
Die Lichtkuppeln sind durchsturzsicher, u-Wert 1,40 W/m2K, Sonnenschutzverglasung.

Bestandsgebäude / Haupthaus:
Das bestehende Haupthaus wird umgebaut. Im Hochparterre wird die Schulverwaltung untergebracht (Schulleitungen, Sekretariat, Lehrerzimmer). Die sanitären Anlagen auf der Ostseite des Gebäudes werden saniert.
Im Untergeschoss des Haupthauses finden die Lager- und Technikflächen sowie der Hausmeister-Bereich Platz.
Das Verbindungsgebäude von Haupthaus zur Baracke wird abgerissen.

Bauherr:
Amt Scharmützelsee
Forsthausstraße 4
15526 Bad Saarow

Rückfragen
Rückfragen sind bis zur Auftragsvergabe ausschließlich über die Vergabestelle, schriftlich einzureichen.

Baustellenbesetzung
Das Führungspersonal ist der Bauleitung vor Baubeginn schriftlich zu benennen (Firmenbauleiter, Montageleiter, Obermonteur).
Während der Bauzeit sollte das vom Auftragnehmer einzusetzende Führungspersonal nicht gewechselt werden.
Ein deutschsprachiger Polier bzw. Vorarbeiter, der bevollmächtigt ist, Anweisungen entgegenzunehmen und verbindliche Auskünfte bezüglich der Baustellenabwicklung geben kann, muss ständig auf der Baustelle anwesend sein.
Wird ein Wechsel aus zwingenden Gründen erforderlich, so hat der Auftragnehmer, unter Angabe der Gründe, den Wechsel schriftlich bei der örtlichen Bauüberwachung anzumelden. Die auf der Baustelle beschäftigten Mitarbeiter des AN haben ihren Personalausweis mitzuführen und diesen auf Verlangen der Bauleitung vorzuzeigen. Auf der Baustelle selbst muss immer eine hinreichende Verständigung in deutscher Sprache gewährleistet sein.
Das Tragen der berufsgenossenschaftlich vorgeschriebenen Sicherheitsbekleidung ist zwingend erforderlich.

Arbeitstage
Die Arbeitswoche beginnt am Montag und endet am Samstag. Aufgrund des Fertigstellungstermins wird darauf hingewiesen, dass der Samstag ein normaler Arbeitstag und zur Einhaltung des Bauablaufs bei Bedarf nach Abstimmung mit der Bauleitung zu nutzen ist.

Baustelleneinrichtung
Der AN hat seine Aufenthalts- und Lagerräume selbst bereit zu stellen, Aufstellung innerhalb der Baustelleneinrichtungsfläche nach Rücksprache und Freigabe durch die Bauleitung.
Werbeschilder und andere Werbemittel dürfen an der Baustelle, an Bauzäunen, Baucontainern etc. nur mit vorheriger Zustimmung des AG angebracht werden.
Firmenschilder sind nur an vom AG bestimmten Stellen anzubringen.

Das Baugelände wird durch einen Bauzaun abgetrennt.
Als Zugang sind nur die vorgesehenen Tore zu nutzen. Tore und Türen sind nach Begehen wieder zu schließen. Wurden Teile nach Anmeldung bei der Bauleitung wegen Transport abgebaut, so sind sie nach Abschluss der Arbeiten unverzüglich und unaufgefordert wieder aufzustellen.
Vor Feierabend sind die Zugänge in Absprache mit den anderen Gewerken zu verschließen. Bei wiederholter Missachtung wird diese Leistung zu Lasten der beteiligten Firmen durch einen Sicherheitsdienst wahrgenommen.

Materiallager und -transport
Das Baugelände ist umschließend mit einem Bauzaun abgetrennt. Darüber hinaus gesicherte Flächen für Material und Werkzeug stehen nicht zur Verfügung.
Das vorgesehene Baufeld erstreckt sich über den im BE-Plan mit Bauzaun abgetrennten Bereich. Bautätigkeiten finden ausschließlich in diesem Bereich statt. Angrenzende Bereiche dürfen nicht genutzt werden. Die Zuweisung der Flächen erfolgt durch die Bauleitung.
Materialien können nur in den Mengen angeliefert werden, die für die sofortige Verarbeitung erforderlich ist. Evtl. notwendige kurzfristige Zwischenlagerungen sind mit der Bauleitung abzustimmen. Zuwiderhandeln hat zur Folge, dass die Materialien etc. ohne Aufforderung vom Auftraggeber beseitigt werden. Alle anfallenden Kosten gehen zu Lasten des Auftragnehmers.

Aufstellflächen für die Mannschaftsunterkünfte werden bauseits ausgewiesen bzw. im zu liefernden BE-Plan
genehmigt. Die Aufstellung erfolgt nur nach Absprache mit der Bauleitung.

Räume innerhalb des Bauvorhabens werden als Lager-, Arbeits- und Aufenthaltsräume grundsätzlich nicht zur Verfügung gestellt und dürfen als solche auch nicht hergerichtet werden.

Einrichtungen für Wohnlager sind unzulässig.

Innerhalb der Gebäude/Bauwerke dürfen Transportgeräte (Karren, Gabelstapler und dergleichen) mit Verbrennungsmotoren nicht betrieben werden. Es dürfen nur elektrisch betriebene Geräte eingesetzt werden. Gleiches gilt sinngemäß für Kompressoren, Bohrmaschinen und dergleichen für deren Antriebe. Im Übrigen sind die Arbeitsstättenrichtlinien, besonders auch in Bezug auf den erforderlichen Schallschutz zu berücksichtigen.

Prüfung der örtlichen Verhältnisse
Es wird dringend empfohlen, sich vor Angebotsabgabe vor Ort über die örtlichen Verhältnisse zu informieren.
Nachforderungen aus Unkenntnis der örtlichen Gegebenheiten sind ausgeschlossen.

Gerüste
Die Errichtung und Vorhaltung aller zusätzlich erforderlichen Gerüste und sonstigen Arbeitsschutz- Maßnahmen, die über die bauseitige Gerüststellung (Fassadengerüst, Raumgerüst) hinausgehen, sowie spezielle Hebegeräte für die Montagearbeiten sind in die Einheitspreise miteinzukalkulieren. Arbeitshöhen: siehe Angaben im Leistungsverzeichnis bzw. beiliegende Schnittzeichnungen.

Schutzgerüste sowie Umwehrungen, Geländer, Abdeckungen und Schutznetze sind über die in der VOB genannten Zeiten hinaus und bis zum Zeitpunkt der Arbeitsaufnahme eines Nachfolgehandwerkers an dieser Stelle vorzuhalten und zu unterhalten. Die Kosten sind in Einheitspreise einzukalkulieren. Eine gesonderte Vergütung erfolgt nicht. Der Abbau dieser Einrichtungen darf nur nach Freigabe durch die Bauleitung erfolgen. Es ist eine Grundeinsatzzeit von ca. 6 Monaten einzukalkulieren.

Arbeitsgerüste sind in der Regel mindestens 4 Wochen über die zur Erledigung der eigenen Arbeiten benötigten Zeit, über die in der VOB genannten Zeiten hinaus vorzuhalten und zu unterhalten. Der Abbau darf nur nach Freigabe durch die Bauüberwachung erfolgen.

Das bauseits gestellte Fassadengerüst ist ausschliesslich für die Fassadenarbeiten zu benutzen. Die Benutzung für die Rohbauarbeiten ist ausgeschlossen.

Einhaltung der Baustellenordnung
Für die Einhaltung der Baustellenordnung sind die Firmen verantwortlich. Bei Verstoß gegen die Baustellenordnung ist der AG berechtigt, der / den betroffenen Person / Personen ein Baustellenverbot zu erteilen.

Schulbetrieb
Dem Anbieter ist es bewusst, dass der Neubau in unmittelbarer Nähe zu einer Grundschule durchgeführt wird. Die Funktionsfähigkeit des Schulbetriebes muss stets gewährleistet sein.
Arbeiten, die starken Lärm bzw. Erschütterungen verursachen, insbesondere Hämmern, Bohren, Arbeiten mit Kompressor und Lufthammer, dürfen nur nach Absprache mit der Bauleitung ausgeführt werden.

Weisungsbefugnis
Zur Einhaltung der Baustellenordnung sind die Firmen verpflichtet, den Anordnungen der Bauleitung des Architekten und der Fachingenieure zu folgen.

## Besondere Vorbemerkungen
00.Schriftverkehr
Alle vertragsrelevanten Schriftstücke, Mitteilungen und Erklärungen sind direkt an den Auftraggeber zu richten. Ein Duplikat geht an die Objektüberwachung.
zu adressieren an:

Amt Scharmützelsee
Forsthausstraße 4
15526 Bad Saarow

Mit dem Vermerk:
Projekt: GBS- Grundschule / Ganztagsschule Maxim Gorki in Bad Saarow: Schulerweiterung durch Neubau 1, Außenanlagen sowie Abriss
hier: VE 3xx Gewerkname (sh. Kopfzeile)

Sowie 1 Duplikat einschl. Anlagen wie Aufmaße usw. zur Prüfung an die Objektüberwachung (Adresse wird im Auftragsfall bekannt gegeben)

01. Versorgung der Baustelle mit Wasser und Strom
Die Kosten für Wasser und Energie und Abwasser werden in den zusätzlichen Vertragsbedingungen geregelt. Die Versorgung der Baustelle erfolgt ab der eingerichteten Entnahmestelle. Die Kosten des Verbrauchs werden prozentual auf die Verbraucher umgelegt.
Einrichtungen der Schule dürfen nicht genutzt werden. Bei Nichteinhaltung droht Baustellenverbot.

02. Der Sanitärcontainer wird bauseits gestellt (in Rohbau-LV Titel BE enthalten). Kosten für Unterhalt und Reinigung des Sanitärcontainers gem. DIN 18299/4.1.5 sind vom AN nicht einzukalkulieren. Die für die Baumaßnahme vorgehaltenen sanitären Einrichtungen stehen allen Auftragnehmern bis zum Ende der Bauzeit zur Verfügung. Beschädigungen dieser Einrichtungen sind zu Lasten der Schädiger zu beseitigen. Die entstehenden Kosten werden prozentual als Umlage vom Rechnungsbetrag in Abzug gebracht.

03. Es gelten die allgemein anerkannten Regeln der Technik, insbesondere die einschlägigen DIN bzw. EN-Normen, sowie die VOB / neueste Fassung.

04.Soweit in der Leistungsbeschreibung auf Technische Spezifikationen (z.B. nationale Normen, mit denen europäische Normen umgesetzt werden, Europäische technische Zulassungen, gemeinsame technische Spezifikationen, Internationale Normen) Bezug genommen wird, werden auch ohne den ausdrücklichen Zusatz: "oder gleichwertig" immer gleichwertige technische Spezifikationen in Bezug genommen.

05. Mit Beginn der Arbeiten wird ein Sicherheits- und Gesundheitskoordinator beauftragt. Seinen Anweisungen ist Folge zu leisten.

06. Stundenlohnarbeiten
Für Stundenlohnarbeiten gilt §15VOB/B. Ausschließlich der AG ist berechtigt Stundenlohnleistungen anzuweisen und die Nachweise abzuzeichnen.

07. Parken
Auf der gesamten Baustelle gilt Parkverbot für Privatfahrzeuge und Mannschaftstransporter. Ausnahmen in begründeten Fällen bedürfen der Zustimmung durch die Bauüberwachung.

08. Baustellenreinigung
Die Auftragnehmer haben ihre Arbeitsplätze, Lagerflächen sowie Verkehrswege täglich besenrein, sauber und funktionsfähig zu halten. Der anfallende Schutt ist nach Erfordernis von der Baustelle zu entfernen. Bis spätestens Freitag jeder Woche ist von allen auf der Baustelle tätigen Firmen die Baustelle gemeinsam aufzuräumen und besenrein an die Bauleitung zu übergeben. Bei Zuwiderhandlung wird der AG die Baustellenreinigung zu Lasten der Firmen von Dritten ausführen lassen.

09. Streupflicht
Jeder Auftragnehmer ist verpflichtet, seine Arbeits-, Lager, Aufenthalts- und Unterkunftsplätze sowie deren Zuwegung bei Schnee- und Eisglätte so abzustumpfen, dass für die eigenen Beschäftigen und andere Personen, die den jeweiligen Bereich betreten müssen, die Gefahr des Ausrutschens vermieden wird.

10. Dem AN werden nach Auftragserteilung bzw. gem. Baufortschritt unentgeltlich zur Verfügung gestellt, z.B. Ausführungs- und Grundrisspläne sowie Schnittzeichnungen der Baumaßnahme, Schlitz- und Durchbruchpläne, Pläne der Außenanlagen

Der Planversand erfolgt digital über die Projektplattform "Planfred". Der AN wird per E-Mail über neue Pläne die hochgeladen wurden informiert und erhält einen Download-Link, über den die Pläne heruntergeladen werden können.

Pläne in Papierform
Der AN erhält keine Pläne in Papierform. Es ist Sache des AN, Pläne in Papierform erstellen zu lassen.
Der AN hat dafür Sorge zu tragen, dass alle erforderlichen Planunterlagen auf der Baustelle vorliegen oder zugänglich sind.

11. Die vom AN mit CAD-Programm zu erstellenden Montagepläne und -unterlagen werden nach abgestimmten Terminplänen dem AG zur Genehmigung 3-fach zur Verfügung gestellt, als Papierzeichnung / Plotterausdruck, farbig, auf DIN A3 Format, auf A4 gefaltet und digital.

12. Alle erforderlichen Leistungs- und Liefernachweise sind nach Ausführung der Arbeiten des AN dem AG 3-fach auszuhändigen.

13. Die Abnahme setzt voraus, dass für alle erbrachten Leistungen Prüfatteste, behördliche Abnahmebescheinigungen sowie die Bestands- und Revisionspläne und sämtliche Bedienungsanleitungen in zweifacher Ausfertigung sowie auf CD-ROM übergeben werden.

14. Die in den Vergabeunterlagen enthaltenen Besonderen und Zusätzlichen Vertragsbedingungen werden im Auftragsfall bindend. Ergeben sich dadurch Auswirkungen auf die Kalkulationspreise ist dies in die Angebotspreise einzurechnen.

15. Abnahme/ Brandschutz
Zur brandschutztechnischen Abnahme sind die erforderlichen Nachweise wie z. B. Prüfzeugnisse, Gerätekarten, Produktbeschreibungen, ABPZ etc. mind. 14 Tage vor dem Abnahmetermin dem Architekten digital und 1-fach in Papierform gesondert zu übersenden.

16. Für sämtliche einzusetzenden Materialien, Bau- und Einbauteile sind der örtlichen Bauleitung im Vorfeld  unaufgefordert die entsprechenden Gewährleistungsbescheinigungen, Zulassungsbescheide etc. vorzulegen.

17. Bei Verwendung von EDV-Formularen ist in jedem Falle das vorliegende Leistungsverzeichnis ebenfalls
vollständig auszufüllen. Wenn in den einzelnen Positionen des LV's durch Linien Eintragungen des
Bieters verlangt werden, sind diese unbedingt vorzunehmen oder in einem gesonderten Anschreiben zur
verlangten Angabe Stellung zu nehmen.

18. Der Auftragnehmer hat einen detaillierten Bauzeitenplan, speziell für sein Gewerk, spätestens 10 Tage nach der Auftragsvergabe auszuarbeiten und zur Genehmigung vorzulegen. Die Ausführungsdauer hat sich im Rahmen der vorgesehenen Fristen zu orientieren. Der Plan ist dem Auftraggeber rechtzeitig, in 2-facher Ausfertigung sowie digital, unaufgefordert zur Prüfung zu übergeben. Der genehmigte Terminplan wird Vertragsbestandteil.

19. Vorgaben der DGUV-Schulbaurichtlinien, der DIN18040 und DIN 32984 sind einzuhalten.

20. Die Schule ist nicht als Empfänger von
Materiallieferungen anzugeben, vielmehr ist hierfür
anzugeben:
"Baustellenanlieferung:
Steinstraße 6,
15525 Bad Saarow".

## Technische Vorbemerkungen Dach- und Klempnerarbeiten
Allgemeines
Es gelten jeweils die Normen und Regeln in der zum Vertragsschluss gültigen Fassung einschließlich der Änderungen, Berichtigungen und Beiblätter.

Soweit in der Leistungsbeschreibung auf Technische Spezifikationen, z. B. nationale Normen, mit denen Europäische Normen umgesetzt werden, europäisch technische Bewertungen, gemeinsame technische Spezifikationen, Internationale Normen, Bezug genommen wird, werden auch ohne den ausdrücklichen Zusatz: "oder gleichwertig", immer gleichwertige Technische Spezifikationen in Bezug genommen.

DIN 4102 Normenreihe: Brandverhalten von Baustoffen und Bauteilen
DIN 18531-1 Dachabdichtungen - Abdichtungen für nicht genutzte Dächer - Teil 1: Begriffe, Anforderungen, Planungsgrundsätze
DIN 18531-2 Dachabdichtungen - Abdichtungen für nicht genutzte Dächer - Teil 2: Stoffe
DIN 18531-3 Dachabdichtungen - Abdichtungen für nicht genutzte Dächer - Teil 3: Bemessung, Verarbeitung der Stoffe, Ausführung der Dachabdichtungen
DIN EN 826 Wärmedämmstoffe für das Bauwesen - Bestimmung des Verhaltens bei Druckbeanspruchung
DIN EN 1253-1 Abläufe für Gebäude - Teil 1: Anforderungen
DIN EN 1253-2 Abläufe für Gebäude - Teil 2: Prüfverfahren
DIN EN 1253-3 Abläufe für Gebäude - Teil 3: Güteüberwachung
DIN EN 13956 Abdichtungsbahnen - Kunststoff- und Elastomerbahnen für Dachabdichtungen - Definitionen und Eigenschaften
ZVDH-Fachregel Fachregel für Metallarbeiten im Dachdeckerhandwerk
DIN 18232/ DIN EN 12101
ZSHK-Richtlinien Richtlinien für die Ausführung von Klempnerarbeiten an Dach und Fassade (Klempnerfachregeln)
ZVDH-Fachregel Fachregel für Dächer mit Abdichtungen - Flachdachrichtlinien
ZVDH-Fachregel Fachregel für Metallarbeiten im Dachdeckerhandwerk
DIN 18338 Dachdeckungs- und Dachdichtungsarbeiten
DIN 18339 Klempnerarbeiten DIN 18360 Metallbauarbeiten

Unfallverhütungsvorschriften
Die Sicherheitsbestimmungen der Unfallverhütungsvorschriften sind im Zuge der Bauausführung zwingend und stets einzuhalten und zu beachten. Daraus preisrelevante Konsequenzen sind bei der Kalkulation der Einheitspreise zu berücksichtigen. Entsprechende Absturz- und Durchsturzsicherungen im Vorfeld und im Zuge der Ausführung der Arbeiten sind vom AN eigenverantwortlich einzuplanen und umzusetzen.

Angaben zur Baustelle
Lage und Transportwege
Die Arbeiten sind in folgenden Geschossen auszuführen:
Dächer über EG und 1.OG Bereich Loggien, Dach über 2. OG Hauptdachfläche
Die Baustelle ist über Baustellenzufahrten und eine Baustraße erschlossen.
siehe Baustelleneinrichtungsplan

Gerüste
Gerüste werden bauseits gestellt als Fassadengerüst:
Lastklasse: 4
Breitenklasse: W09
Geplanter Aufbautermin: nach den Rohbauarbeiten
Geplanter Abbautermin: gem. Bauablauf

Angaben zur Ausführung
Die Dachabdichtungs- und Klempnerarbeiten sind nach den Verlege- und Verarbeitungsrichtlinien des gewählten Herstellers auszuführen. Diese sind auf der Baustelle während der Bauausführung stets vorzuhalten.

Die Materialien sind aus dem angebotenen System zu wählen und einzubauen. Eine Vermischung verschiedener Materialien unterschiedlicher Hersteller ist nicht gestattet, d.h. es ist ausschließlich im System eines Herstellers zu arbeiten.

Die in den Leistungstexten genannten technischen Angaben, Spezifikationen und Anforderungen zu den einzubauenden Materialien sind zwingend geforderte Leistungen. Diesbezüglich sind entsprechende Nachweise erforderlich und der Vergabestelle auf gesonderte Aufforderung vorzulegen:

Das Lagern von Druckgasflaschen in Kellerräumen, Treppenhäusern, Durchgängen und Durchfahrten ist untersagt.
Bei Arbeiten mit brennbaren Gasen muss ein Feuerlöscher, tragbar, nach DIN EN 3 vorhanden sein.
Späne vom Bohren und Fräsen sowie Reste von Schleifstaub sind sofort von den bearbeiteten Teilen zu entfernen.
Gegen Verschmutzungen und Beschädigungen anderer Bauteile sowie zur Verhinderung von Personen-Gefährdungen sind vom Auftragnehmer der Verkehrssitte entsprechende und zumutbare Vorkehrungen zu treffen (Abdeckungen, Hinweisschilder, Absperrungen, Sicherheitsposten u. dgl.).

Bei der Verarbeitung von Schweißbahnen sowie sonstigen Arbeiten mit offener Flamme in der Nähe von brennbaren Materialien, auch Dichtungsbahnen unter Eindeckungen, ist ein Feuerlöscher in Bereitschaft zu halten.

Der Arbeitsablauf ist so einzurichten, dass bei Arbeitsunterbrechung offene Kanten des Abdichtungsaufbaus gegen das Eindringen von Niederschlägen geschützt sind, ggf. sind sie abzukleben und bei Weiterarbeit von den Klebstreifen wieder zu befreien.

Die wasserführende Schicht muss grundsätzlich Gefälle zu den Einläufen haben. Werden vor oder bei der Ausführung diesbezügliche Probleme erkennbar, ist die Bauleitung zu informieren und mit ihr gemeinsam eine Lösung der Probleme zu suchen.

Bevor Abdichtungen durch weitere Arbeiten, z.B. durch Bekiesung verdeckt werden, muss die Leistung durch den Auftraggeber Inaugenschein genommen und für die Ausführung der weiteren Arbeiten freigegeben werden. Die Bauleitung ist entsprechend frühzeitig zu informieren.

Bei Gefahr von Bitumenkorrosion sind Blechteile vorsorglich zu beschichten.
Bei Blenden sind die Einzelgrößen von Blechtafeln in Abhängigkeit von der Dicke so zu wählen, dass Beulenbildung vermieden wird. Sollen deshalb Sicken ausgebildet werden, sind diese zuvor mit der Bauleitung abzustimmen.
Anzahl und Abstände der direkten oder indirekten Befestigungspunkte für Bleche sind unter besonderer Beachtung der Windsogkräfte und der Belastung durch Eis auszuwählen.
Freie Kanten von Blechen ab 1 mm Dicke sind zu entgraten.

Attikaabdeckungen sollen ein Gefälle nach innen von 5% erhalten.
Anzahl und Abstände der direkten oder indirekten Befestigungspunkte für Bleche sind unter besonderer Beachtung der Windsogkräfte und der Belastung durch Eis auszuwählen.

Randbohlen müssen 1 cm dünner als die vorgesehene Dämmschicht sein.

Dampfbremsen und Dampfsperren sind konvektionsdicht zu verlegen. Sie dürfen nicht lediglich mit Klammern befestigt werden; sie sind zu kleben oder an den Befestigungsstellen mit Dichtband zu versehen. Auch für die Befestigung an Anschlüssen und Durchdringungen sind im Regelfall Dichtungsbänder zu verwenden.

Montageschaum gilt nicht als konvektionsdicht.

Die Dämmschichten sind an allen Anschlüssen so auszuführen, dass keine Wärmebrücken entstehen. Im unmittelbaren Bereich von Dachabläufen sind die Dämmschichten um ca. 20 mm leicht abzuschrägen.

Sämtliche Anschlüsse von Dampfsperren und Unterspannungen sind gemäß den Herstellerrichtlinien auszuführen, insbesondere die an aufgehenden Wänden, an der Attika und an die Lichtkuppeln.

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

Auf die erforderliche Windsogsicherung aller Dachflächen in Verbindung mit den Dachaufbauten und den Bauzuständen wird ausdrücklich hingewiesen. Die erforderlichen Berechnungen für die durchzuführenden Maßnahmen sind zu erstellen und werden separat vergütet (extra Position im LV)

Werkplanung
Folgende Nachweise sind durch den AN zu liefern:
Werkplanungen der Gefälledämmung, Attikaabdeckungen und Nachweis der Abflussleistung Regenwasser

Insofern keine gesonderte Leistungspositionen hierfür ausgeschrieben sind, sind die Leistungen in den entsprechenden Leistungspositionen einzukalkulieren.

Bauablauf:
Zeitgleich werden nachstehende Leistungen ausgeführt:

- Rohbauarbeiten
- Einbau der Fenster- und Außentüren
- Rohinstallation der Haustechnik
- Fassadenarbeiten

## Der U-Wert muss nach DIN EN 6946 nachgewiesen werden.
Der U-Wert muss nach DIN EN 6946 nachgewiesen werden. Geforderter U-Wert Dachfläche
gesamt <= 0,17 W/m2*K

## 06 Dachabdichtung mit Dach-Oberlichtern

### Gewerk 01 Neubau 1

#### Titel 01.00 Baustelleneinrichtung

**01.00.1 Gewerkespezifische Baustelleneinrichtung**
*** Pauschalposition
Einrichten, Räumen und Vorhalten aller für die Durchführung der Dachdecker-, Klempnerarbeiten erforderlichen Maschinen, Geräte und Werkzeug, insbesondere auch aller benötigten Hebefahrzeuge und sämtlicher erforderlicher Geräte für den vertikalen Materialtransport (z.B. Schrägaufzug) mit An- und Abfuhr.
Es ist mit einer Gesamtbauzeit für die Dachdeckerarbeiten von 22 KW zu kalkulieren.
Menge: 1,000 psch

**01.00.2 Verlängerte Vorhaltung gewerkespezifische Baustelleneinrichtung**
Verlängerte Vorhaltung gewerkespezifische
Baustelleneinrichtung über die Vorhaltedauer von 22
Kalenderwochen hinaus.
Menge: 4,000 Wo

#### Titel 01.01 Vorbereitende Arbeiten/ Voranstrich

**01.01.1 Dachfläche reinigen**
Dachfläche reinigen. Grobe Verunreinigungen entfernen, anfallenden Schutt vom Dach schaffen und entsorgen.

Arbeiten nur auf Anordnung der Bauleitung.
Menge: 1300,000 m2

**01.01.2 Untergrundvorbehandlung, Wassersaugen**
Wassersaugen des vorhandenen Restwassers auf der Dachfläche mittels Wassersauger maschinell absaugen und entsprechend in Dachabläufe o. Ä. ableiten.

Die Abrechnung erfolgt auf Nachweis.

Arbeiten nur in Abstimmung mit der Bauleitung.
Menge: 1300,000 m2

**01.01.3 Untergrund prüfen, Hohlstellen, Risse**
Untergrund auf Fehl-, Hohlstellen und Risse hinsichtlich der Folgearbeiten überprüfen, Markierungen anbringen und dokumentieren.
Untergrund : 'Stahlbeton'
Menge: 1300,000 m2

**01.01.4 Voranstrich, bituminös, Beton, Fläche horizontal**
Bituminöser Voranstrich als Haftbrücke auf mineralischen Untergründen, für bituminöse oder bitumenverträgliche Dachabdichtungen. Vollflächiger Auftrag durch Streichen, Rollen oder Spritzen, auf den besenreinen, staubfreien und trockenen Untergrund.
Untergrund: Beton
Voranstrich: Bitumenlösung auf Lösungsmittelbasis
Bauteil: Flachdach
Menge: 1300,000 m2

**01.01.5 Voranstrich, bituminös, Höhe aufgehendes Bauteil ca. bis 104 cm, Attika**
Bitumenvoranstrich als Haftbrücke für bitumenverträgliche Dachabdichtungsbahnen. Vollflächiger Auftrag durch Streichen, Rollen oder Spritzen, auf staubfreien und trockenen Untergrund bei An- und Abschlussbereichen.
Untergrund: Holz- oder Betonaufkantungen, Attika
Voranstrich: Bitumenlösung auf Lösungsmittelbasis
Bauteil : 'Attika'
Höhe aufgehendes Bauteil: bis ca. 104 cm
Menge: 150,000 m

**01.01.6 Voranstrich, bituminös, Höhe aufgehendes Bauteil < 100 cm; OL; DA, TGA Einbauten**
Bitumenvoranstrich als Haftbrücke für bitumenverträgliche Dachabdichtungsbahnen. Vollflächiger Auftrag durch Streichen, Rollen oder Spritzen, auf staubfreien und trockenen Untergrund bei An- und Abschlussbereichen.
Untergrund: Holz- oder Betonaufkantungen, Attika
Voranstrich: Bitumenlösung auf Lösungsmittelbasis
Bauteil : 'Oberlichter, Dachaustieg; TGA Einbauten; Schachtkopf bis Z-Profil'
Höhe aufgehendes Bauteil: < 100 cm
Menge: 55,000 m

**01.01.7 Hohlkehle herstellen**
Herstellen einer Hohlkehle aus Mörtel, zwischen Dachdecke und aufgehenden Bauteilen aus Mauerwerk oder Stahlbeton. Der notwendige Voranstrich mit Haftgrund ist einzukalkulieren.
Bauteil: Hohlkehle (Attika u. Aufkantungen)
Menge: 204,000 m

**01.01.8 Prov. Abdeck- u. Dicht. > 3,0 m2, Aussparung, Notabdichtung**
Provisorische Abdichtung auf bauseitige, durchtrittsichere und nicht verschiebbare Holzabdeckungen über Aussparungen und Bodenvertiefungen. Dachabdichtungsbahn als Notabdichtung auf der Holzabdeckung und Rohdecke regensicher verschweißen. Bei Bedarf an aufgehenden Bauteilen hochführen. Für die Dauer der Arbeiten vorhalten und nach Abschluss, einschl. der Holzabdeckung, entfernen.
Abdichtung: Bitumenbahn
Abdichtungsbahn: V60 S4
Abdeckung: Holzplatte
Einbauort : 'Dachfläche'

Größe Aussparung: > 3,0 m²
Ort: Aufzugsüberfahrt; Oberlicht
Menge: 20,000 m2

**01.01.9 Prov. Abdeck- u. Dicht. < 3,0 m2, Aussparung, Notabdichtung**
Provisorische Abdichtung auf bauseitige, durchtrittsichere und nicht verschiebbare Holzabdeckungen über Aussparungen und Bodenvertiefungen. Dachabdichtungsbahn als Notabdichtung auf der Holzabdeckung und Rohdecke regensicher verschweißen. Bei Bedarf an aufgehenden Bauteilen hochführen. Für die Dauer der Arbeiten vorhalten und nach Abschluss, einschl. der Holzabdeckung, entfernen.
Abdichtung: Bitumenbahn
Abdichtungsbahn: V60 S4
Abdeckung: Holzplatte
Einbauort : 'Dachfläche'

Größe Aussparung: < 3,0 m²
Ort: Dachaustieg, Oberlichter
Menge: 5,000 St

#### Titel 01.02 Dachabdichtung

**01.02.1 Dampfsperre, Bitumenschweißbahn, G200 S4 + Al**
Dampfsperre aus einer Lage Bitumenbahn mit einer Aluminium-Polyester Kombinationseinlage und Glasgewebe, an aufgehenden Bauteilen hochführen, punkt- oder unterbrochen streifenweise schweißen.
Bezeichnung: G 200 S4 + AL
sd-Wert: >= 1500 m
Eigenschaftsklasse: E 2
Anwendungstyp: BA
Gefälle: >= 2 %
d=2,5mm
Untergrund: Stahlbeton
Bauteil: Dachdecke Stahlbeton
Angeb. Fabrikat : '....'
Menge: 1300,000 m2

**01.02.2 Aufzugsschacht_Dampfsperre, Bitumenschweißbahn, G200 S4 + Al**
Dampfsperre aus einer Lage Bitumenbahn mit einer Aluminium-Polyester Kombinationseinlage und Glasgewebe, an aufgehenden Bauteilen hochführen, punkt- oder unterbrochen streifenweise schweißen.
Bezeichnung: G 200 S4 + AL
sd-Wert: >= 1500 m
Eigenschaftsklasse: E 2
Anwendungstyp: BA
Gefälle: >= 2 %
d=2,5mm
Untergrund: Stahlbeton
Bauteil: Dachdecke Aufzugsschacht Stahlbeton
Angeb. Fabrikat : '....'
Menge: 20,000 m2

**01.02.3 Dampfsperre hochführen; OL**
Dampfsperre im Bereich der Aufkantung Dachaustieg, Aufstockelement Oberlichter und Rohrdurchführungen, hochführen.
Höhe der Aufkantung: bis ca. i.M 1,00m
Menge: 55,000 m

**01.02.4 Dampfsperre hochführen; Schachtkopf**
Dampfsperre im Bereich des Aufzugsschachtkopfes, hochführen.
Höhe der Aufkantung: bis Z- Propfil ca. 0,75 m
Menge: 7,000 m

**01.02.5 Dampfsperre, Eckausbildung**
Eckausbildung im Bereich der hochgeführten Dampfsperre an Außen- und Innenecken.
Menge: 30,000 St

**01.02.6 Dampfsperre, Durchdringung, DN 150, eindichten**
Durchführung durch die Dampfsperrbahn, umlaufend mit Dichtmanschette eindichten.
Breite Dichtmanschette passend zur Durchführung
Durchmesser: DN 150
Menge: 3,000 St

**01.02.7 Dampfsperre, Durchdringung, DN 160, eindichten**
Durchführung durch die Dampfsperrbahn, umlaufend mit Dichtmanschette eindichten.
Breite Dichtmanschette passend zur Durchführung
Durchmesser: DN 160
Menge: 10,000 St

**01.02.8 Dampfsperre, Durchdringung, DN 180, eindichten**
Durchführung durch die Dampfsperrbahn, umlaufend mit Dichtmanschette eindichten.
Breite Dichtmanschette passend zur Durchführung
Durchmesser: DN 180
Menge: 11,000 St

**01.02.9 Dampfsperre, Durchdringung, DN 200, eindichten**
Durchführung durch die Dampfsperrbahn, umlaufend mit Dichtmanschette eindichten.
Breite Dichtmanschette passend zur Durchführung
Durchmesser: DN 200
Menge: 8,000 St

**01.02.10 Dampfsperre, Durchdringung, DN 220, eindichten**
Durchführung durch die Dampfsperrbahn, umlaufend mit Dichtmanschette eindichten.
Breite Dichtmanschette passend zur Durchführung
Durchmesser: DN 220
Menge: 1,000 St

**01.02.11 Dampfsperre, Durchdringung, Sekuranten, eindichten**
Durchführung durch die Dampfsperrbahn, umlaufend mit Dichtmanschette eindichten.
Breite Dichtmanschette passend zur Durchführung
Sekuranten
Menge: 16,000 St

**01.02.12 Flachdach-Dämmplatte EPS 035 DAA dh 150; 120mm**
Flachdach-Dämmplatte EPS 035 DAA dh 150
EPS-Dämmplatte mit umlaufendem Stufenfalz,  nach DIN EN 13163, Wärmeleitfähigkeit 035,
Druckspannung bei 10%-Stauchung CS(10) = 150 kPa,
Anwendungstyp DAA  nach DIN 4108-10, Brandklasse E nach EN 13501, liefern, im Verband dicht gestoßen, oberhalb einer ordnungsgemäß verarbeiteten Dampfsperre verlegen;
streifenweise mit PU-Kleber für das Flachdach, auf dem Untergrund verkleben.
Dämmdicke: 120 mm
Angeb. Fabrikat : '....'
Menge: 1300,000 m2

**01.02.13 Gefälledämmung, EPS 035, DAA-dh 150 kPa, (i.M. 200 mm inkl. Grunddämmung)**
Gefälledämmschicht als Flachdachdämmung aus Polystyrol-Hartschaumplatten, dicht gestoßen verlegt. Aufwendungen für das Erstellen der Verlegepläne sind einzurechnen.
Dämmstoff: EPS, als Gefälledämmung
Dachneigung: 2 %
WLG: 035
Druckspannung bei 10%-Stauchung CS(10) = 150 kPa,
Baustoffklasse: B1 (DIN 4102-1)
Brandverhalten: E (DIN EN 13501-1)
Untergrund: auf EPS Dämmung d=120mm verlegt
Anwendungstyp: DAA-dh
Dämmdicke: i.M. 200 mm inkl. Grunddämmung
an der dünnsten Stelle: min. 40mm
(80mm inkl. Grunddämmung)
Angeb. Fabrikat : '....'
Menge: 1300,000 m2

**01.02.14 Kehlgefälleausbildung, Dachreiter, unterschiedliche Längen**
Kehlgefälleausbildung mit Dachreiter,
Polyurethan-Hartschaumplatten, sonst wie vor, zur
Verlegung in Kehlbereichen zur
gezielten Wasserableitung zu den Dacheinläufen,
werkseitig vorgeschnitten,
gemäß  Verlegplan und Ausführungsplanung in
unterschiedlichen Einzellängen von ca. 4 bis ca. 17 m
Kehlgefälle mind. 0,9%

liefern und in fix und fertiger Leistung auf Untergrund
wie vor mit Industriedachkleber nach DIN EN 1991 zwischen den Dachabläufen nach Herstellerrichtlinie und Verlegeplan fachgerecht aufkleben.

Gefälle und Dachreitertyp gemäß Erfordernis, die sich
aus der beigefügten Ausführungsplanung und dem zu lieferenden Gefälleplan ergeben.
Menge: 100,000 m

**01.02.15 Aufzugsschacht_Wärmedämmung, Flachdach, EPS 035, 80 mm, kasch., DAA-dm**
Wärmedämmung aus Polystyrol-Hartschaumplatten unter Flachdachabdichtung, mit Falz, punktweise in Heißbitumen verkleben, Naht- und Stoßüberlappungen vollständig verkleben.
Wärmedämmung: Polystyrol-Hartschaumplatten
Bauteil: Flachdach über Aufzugsschacht
Untergrund : 'Stahlbeton'

Wärmeleitfähigkeit (Bemessungswert): 0,035 W/(mK)
Kaschierung
Kantenausbildung: Stufenfalz
Befestigung: geklebt
Baustoffklasse (DIN 4102-1): B1
Brandverhalten (DIN EN 13501-1): E
Anwendungstyp: DAA
Druckbelastbarkeit Dämmstoff: dm
Dicke Dämmstoff: 80 mm
Angeb. Fabrikat : '....'
Menge: 20,000 m2

**01.02.16 Aufzugsschacht_Gefälledämmung, Flachdach, EPS 035, i.M. 120 mm mit Grunddämmung, DAA-dm**
Gefälledämmschicht als Flachdachdämmung aus Polystyrol-Hartschaumplatten, dicht gestoßen verlegt. Aufwendungen für das Erstellen der Verlegepläne sind einzurechnen.
Wärmedämmung: Polystyrol-Hartschaumplatten
Dämmungsart: Gefälledämmung
Bauteil: Flachdach
Untergrund : 'Stahlbeton'

Gefälle: 2-3 %
Wärmeleitfähigkeit (Bemessungswert): 0,035 W/(mK)
Kaschierung
Befestigung : 'geklebt'

Baustoffklasse (DIN 4102-1): B1
Brandverhalten (DIN EN 13501-1): E
Anwendungstyp: DAA
Druckbelastbarkeit Dämmstoff: dm
Dicke Dämmstoff: i.M. 120 mm mit Grunddämmung
Angeb. Fabrikat : '....'
Menge: 20,000 m2

**01.02.17 Brandbarriere, Lichtkuppel, Mineralwolleplatte, 035**
Brandbarriere aus nicht brennbaren Mineralwolle-Dämmplatten, verklebt auf tragfähigen Untergrund, Umlaufend um die runden Lichtkuppeln verlegen.
Bauteil: runde Lichtkuppeln
Brandbarriere: Mineralwolleplatte
Ausführung: horizontal
Baustoffklasse (DIN 4102-1): A
Wärmeleitfähigkeit (Bemessungswert): 0,035 W/(mK)
Anwendungstyp: WAP-zh
Schmelzpunkt Dämmstoff: 1000 °C
Dicke Wärmedämmung: 370 mm
Breite: 500 mm
Menge: 30,000 m

**01.02.18 Erste Lage der Abdichtung Elastomerbitumen-Kaltselbstklebebahn als untere Lage streifenweise**
Erste Lage der Abdichtung
Elastomerbitumen-Kaltselbstklebebahn, mit Träger aus
Gittergelege und Glasvlies, kaltselbstklebend, als
untere Lage nach DIN EN 13707, mit variabler Nahtfügetechnik

Leistungs- und Funktionsanforderungen:
- Anwendungskurzzeichen nach
  DIN SPEC 20000-201: DU/E1 PYE KTG KSP3,5
  DIN SPEC 20000-202: PYE KTG KSP 3,5
- Dicke mindestens 3,5 mm
- unterseitig: Kaltselbstklebebitumen mit Abziehfolie
- oberseitig: folienkaschiert
- kurzzeitige Behelfsabdichtung
- Trägereinlage Glasgittergelege mit Glasvlies
- maximale Zugkraft nach DIN 12311-1: Iängs+quer >=
1000 N/
  50mm-Dehnung
- Dehnung nach DIN EN 12311-1: längs+quer >= 2%
- Kaltbiegeverhalten nach DIN EN 1109 oben < -25 Grad
  Celsius unten <= -30 Grad Celsius
- Wärmestandfestigkeit nach DIN EN 1110 oben und unten
  >= +100 Grad Celsius
- Brandverhalten nach DIN EN ISO 11925-2 Klasse E nach
DIN EN 13501-1
- Verhalten bei Brand von außen im System geprüft nach
DIN CEN/TS 1187 und eingestuft in BROOF (t1)

Hersteller angebotenes Fabrikat:
'.........'
(vom Bieter einzutragen)

Allgemeine Bauaufsichtliche Zulassungsnummer:
'.........'
(vom Bieter einzutragen)

liefern und gem. Herstellervorgaben auf den Untergrund
fachgerecht verlegen.
Längsnaht und Kopfstoßüberdedckung 8 - 10 cm breit,
unter verwendung einer Abdrückrolle fachgerecht und
nach Herstellerrichtlinie verkleben.
Ein 45 Grad-Eckschnitt ist an der unteren Lage im
Bereich des T-Stoßes auszuführen, die Stöße sind
versetzt anzuordnen.

Abrechnungshinweis:
Die Dachabdichtungsarbeiten an den vertikalen und
horitzontalen Flächen der Stahlbetonattika sind in der
eigenständigen Leistungsposition "Dachrandanschluss"
berücksichtigt und dort einzukalkulieren
Menge: 1300,000 m2

**01.02.19 Zweite Lage der Abdichtung Polymerbitumen-Schweißbahn als obere Lage verschweißt**
Oberlage der Abdichtung vollflächig verschweißt
Top-Polymerbitumen-Schweißbahn als obere Lage nach DIN EN 13707 und DIN EN 13969, mit einer mechanisch hochbelastbaren und dimensions-stabilenKombinationsträgereinlage in Verbindung mit hochwertigsten Bitumenrezepturen, oberseitig APP-Bitumen für extrem gute Wärmestandfestigkeit und unterseitig SBS-Bitumen für beste Verschweißbarkeit.

Leistungs- und Funktionsanforderungen:
- Anwendungskurzzeichen nach DIN SPEC 20000-201: DO/E1 PYE/PYP-KTP 300 S5
DIN SPEC 20000-202: BA PYE/PYP-KTP 300 S5
- Dicke ca. 5,2 mm
- oberseitig: beschiefert grünweiß
- unterseitig: folienkaschiert
- Trägereinlage: Polyesterverbund (KTP) 300 g/m²
- Maximale Zugkraft nach DIN 12311-1: l + q: > 1450 N/50 mm
- Dehnung nach DIN 12311-1: l + q: > 23 %
- Maßhaltigkeit nach DIN EN 1107: < 0,1 %
- Kaltbiegeverhalten nach DIN EN 1109:
oben < -25 °C, unten < -40 °C
- Wärmestandfestigkeit nach DIN EN 1110:
oben > +150 °C, unten > +120 °C
- Widerstand gegen stoßartige Belastung nach DIN EN 12691: >= 2000 mm Verfahren B
- Fremdüberwachung der Qualität bei der Herstellung durch TÜV SÜD
- Verhalten bei Brand von außen, im System geprüft nach DIN CEN/TS 1187 und eingestuft in BROOF(t1) liefern und gem. Herstellervorgaben auf den Untergrund fachgerecht vollflächig verschweißen. Längsnaht- und Kopfstoßüberdeckung min. 8 cm breit fachgerecht verschweißen. Stöße versetzt anordnen.
- geeignet für die Versickerung des Regenwassers auf dem Grundstück
- frei von Auswaschungen ins Grundwasser

Hersteller angebotenes Fabrikat:

'.........'
(vom Bieter einzutragen)

Allgemeine Bauaufsichtliche Zulassungsnummer:

'.........'
(vom Bieter einzutragen)
Menge: 1300,000 m2

**01.02.20 Aufzugsschacht_Erste Lage der Abdichtung Elastomerbitumen-Kaltselbstklebebahn als untere Lage streifenweise**
Erste Lage der Abdichtung
Elastomerbitumen-Kaltselbstklebebahn, mit Träger aus
Gittergelege und Glasvlies, kaltselbstklebend, als
untere Lage nach DIN EN 13707, mit variabler Nahtfügetechnik

Leistungs- und Funktionsanforderungen:
- Anwendungskurzzeichen nach
  DIN SPEC 20000-201: DU/E1 PYE KTG KSP3,5
  DIN SPEC 20000-202: PYE KTG KSP 3,5
- Dicke mindestens 3,5 mm
- unterseitig: Kaltselbstklebebitumen mit Abziehfolie
- oberseitig: folienkaschiert
- kurzzeitige Behelfsabdichtung
- Trägereinlage Glasgittergelege mit Glasvlies
- maximale Zugkraft nach DIN 12311-1: Iängs+quer >=
1000 N/
  50mm-Dehnung
- Dehnung nach DIN EN 12311-1: längs+quer >= 2%
- Kaltbiegeverhalten nach DIN EN 1109 oben < -25 Grad
  Celsius unten <= -30 Grad Celsius
- Wärmestandfestigkeit nach DIN EN 1110 oben und unten
  >= +100 Grad Celsius
- Brandverhalten nach DIN EN ISO 11925-2 Klasse E nach
DIN EN 13501-1
- Verhalten bei Brand von außen im System geprüft nach
DIN CEN/TS 1187 und eingestuft in BROOF (t1)

Hersteller angebotenes Fabrikat:

'.........'
(vom Bieter einzutragen)

Allgemeine Bauaufsichtliche Zulassungsnummer:

'.........'
(vom Bieter einzutragen)

liefern und gem. Herstellervorgaben auf den Untergrund
fachgerecht verlegen.
Längsnaht und Kopfstoßüberdedckung 8 - 10 cm breit,
unter verwendung einer Abdrückrolle fachgerecht und
nach Herstellerrichtlinie verkleben.
Ein 45 Grad-Eckschnitt ist an der unteren Lage im
Bereich des T-Stoßes auszuführen, die Stöße sind
versetzt anzuordnen.

Abrechnungshinweis:
Die Dachabdichtungsarbeiten an den vertikalen und
horitzontalen Flächen der Stahlbetonattika sind in der
eigenständigen Leistungsposition "Dachrandanschluss"
berücksichtigt und dort einzukalkulieren
Menge: 20,000 m2

**01.02.21 Aufzugsschacht_ Zweite Lage der Abdichtung Polymerbitumen-Schweißbahn als obere Lage verschweißt**
Oberlage der Abdichtung vollflächig verschweißt
Top-Polymerbitumen-Schweißbahn als obere Lage nach DIN EN 13707 und DIN EN 13969, mit einer mechanisch hochbelastbaren und dimensions-stabilenKombinationsträgereinlage in Verbindung mit hochwertigsten Bitumenrezepturen, oberseitig APP-Bitumen für extrem gute Wärmestandfestigkeit und unterseitig SBS-Bitumen für beste Verschweißbarkeit.

Leistungs- und Funktionsanforderungen:
- Anwendungskurzzeichen nach DIN SPEC 20000-201: DO/E1 PYE/PYP-KTP 300 S5
DIN SPEC 20000-202: BA PYE/PYP-KTP 300 S5
- Dicke ca. 5,2 mm
- oberseitig: beschiefert grünweiß
- unterseitig: folienkaschiert
- Trägereinlage: Polyesterverbund (KTP) 300 g/m²
- Maximale Zugkraft nach DIN 12311-1: l + q: > 1450 N/50 mm
- Dehnung nach DIN 12311-1: l + q: > 23 %
- Maßhaltigkeit nach DIN EN 1107: < 0,1 %
- Kaltbiegeverhalten nach DIN EN 1109:
oben < -25 °C, unten < -40 °C
- Wärmestandfestigkeit nach DIN EN 1110:
oben > +150 °C, unten > +120 °C
- Widerstand gegen stoßartige Belastung nach DIN EN 12691: >= 2000 mm Verfahren B
- Fremdüberwachung der Qualität bei der Herstellung durch TÜV SÜD
- Verhalten bei Brand von außen, im System geprüft nach DIN CEN/TS 1187 und eingestuft in BROOF(t1) liefern und gem. Herstellervorgaben auf den Untergrund fachgerecht vollflächig verschweißen. Längsnaht- und Kopfstoßüberdeckung min. 8 cm breit fachgerecht verschweißen. Stöße versetzt anordnen.
- geeignet für die Versickerung des Regenwassers auf dem Grundstück
- frei von Auswaschungen ins Grundwasser

Hersteller angebotenes Fabrikat:

'.........'
(vom Bieter einzutragen)

Allgemeine Bauaufsichtliche Zulassungsnummer:

'.........'
(vom Bieter einzutragen)
Menge: 20,000 m2

**01.02.22 Dachrandanschluss Attika, senkrechte und waagerechte Stahlbetonaufkantung, h=1,15m**
Dachrandanschluss in gedämmter Ausführung
Stahlbetonattika, Höhe der Attika ca. 115 cm,
Breite in gedämmter Ausführung bis ca. 50 cm;
vertikale und horizontale Flächen, Eckausbildungen in sep. Pos. als Zulage, wie folgt liefern und in fix und fertiger Leistung gemäß Detailplan GBS_N1_AA_DE_DA_03_V gesamt, herstellen:

Bitumenvoranstrich im Detailbereich fachgerecht aufbringen, (siehe separate Vorposition)

Dampfsperre vertikal hoch und horizontal bis Außenkante Attika führen und vollflächig aufschweißen / aufkleben (siehe separate Vorposition)
Dämmplatte, Material systemkonform zur Flächendämmung als Zuschnitt auf die vertikale und horizontale Attikafläche verlegen, Plattendicke 60mm

Zementgebundene Werkstoffplatte A2, Breite ca. 50cm, zur Anwendung im Außenbereich nach DIN EN 13986, als Zuschnitt, einseitig gefast, auf der Attika mit beidseitigem Überstand verlegen und windsogsicher nach DIN EN 1991-1-4 mechanisch durch die Dämmung in Stb-Attika befestigen, Plattendicke mindestens 22mm

Trennlage als Zuschnitt auf der Holzwerkstoffplatte verlegen und windsogsicher befestigen.

Erste Lage der Abdichtung (Dampfsperre) aus der Fläche im Anschlussbereich hochführen.
Dämmplatte, Material systemkonform zur Flächendämmung als Zuschnitt an der Attikainnenseite fachgerecht
fixieren. Plattendicke 60mm und 60mm

Keil, Material systemkonform zur Flächendämmung ca. 100x100mm im Eckbereich vor der Aufkantung verlegen.

Abdichtungsbahnen (2-lagig) der Vorpositionen als Zuschnitt im Lagenrückversatz mit jeweils 10 cm Überdeckung fachgerecht verlegen.
Die Zuschnitte bis ca. 30cm ab wasserführender Ebene an der  Außenkante Attika hochführen und aufschweißen; Sicherung mit Z-Profil.
Die Oberlage ist bis 30cm ab wasserführender Ebene hochzuführen und mit geeignetem Befestiger dauerhaft lagesicher zu fixieren.
Die erste und zweite Lage zwischen den Lagen der Flächenabdichtung einbinden.

Der Attikakopf ist 2-lagig mit vorh. genannten Abdichtungsbahen bis Außenkante auf Dämmebene abzudichten.

Leistung, einschließlich der erforderlichen Zwischenbefestigung ab einer Abdichtungshöhe von 50 cm mit geeigneten Flachdachbefestiger und Z-Profil aus verzinktem Stahlblech 0,8mm.

Hinweis:
Alle Materialangaben entsprechen den Vorpositionen des
Dachabdichtungsaufbaus.
Attikaverblechung in Klempnerarbeiten
Menge: 150,000 m

**01.02.23 Dachrandanschluss aufgehende Außenwand Stahlbeton, Schacht**
Dachrandwandanschluss in gedämmter Ausführung an
aufgehender Aussenwand der Schachtes aus Stahlbeton,
Höhe Schacht ges. ca. 260 cm,
Leistung Dachdecker bis ca. 30 cm ab OK Dach umlaufend vertikal und horizontale Deckel Fläche,
einschließlich sämtlicher Eckausbildungen wie folgt
liefern und in fix und fertiger Leistung gemäß
Detailplan herstellen:

Bitumenvoranstrich im Detailbereich fachgerecht
aufbringen (siehe separate Vorposition)
Dampfsperre über Höhe der Warmedämmung hochführen und vollflächig aufschweißen / aufkleben (siehe separate Vorposition)
Dämmplatte, Material systemkonform zur Flächendämmung als Zuschnitt an der Wandseite fachgerecht verlegen, Plattendicke 120mm:
Stützprofil, 2-fach gekantet vor der Dämmplatte wie vor auf dem Untergrund mit geeigneten Befestiger montieren,
Material verzinktes Stahlblech, Dicke 1 mm, Zuschnitt
380 mm
Dämmplatte als Zuschnitt in das Stützprofil einführen und fachgerecht fixieren
Keil, Material systemkonform zur Flächendämmung ca. 100x100mm im Eckbereich vor der Aufkantung verlegen
Abdichtungsbahnen (3-lagig) der Vorpositionen  als Zuschnitt im Lagenrückversatz mit jeweils 10 cm Überdeckung fachgerecht verlegen.
Die Zuschnitte bis Oberkante Stützprofil hochführen und aufschweißen/ aufkleben.
Die erste Lage zwischen den Lagen der Flächenabdichtung einbinden
Klemmprofil / Verwahrung mit geeigneten Befestigungsmitteln montieren und die obere Fuge mit dauerelastischem Dichtstoff versiegeln
Oberhalb des Stützprofils eine Z-förmige Feuchtigkeitssperre aus der Oberlage der Vorposition fachgerecht an der Wand aufschweißen/ aufkleben
Überhangblech oberhalb des Stützwinkels mit geeigneten Befestigungsmitteln fachgerecht montieren
Material
Aluminium, RAL beschichtet nach Farbangabe des Architekten, Dicke 1,5 mm, Zuschnitt ca. 250 mm,
3 Kantungen

Hinweis:
Alle Materialangaben entsprechen den Vorpositionen des
Dachabdichtungsaufbaus
Menge: 20,000 m

**01.02.24 Aufgehende Wand Abdichtungsanschluss, Eckausbildung**
Eckausbildung für Anschluss der Dachabdichtung an aufgehende Bauteile, passend zum Dachabdichtungsanschluss als Zulage
Menge: 4,000 St

**01.02.25 Schutzlage, Gummigranulatmatte, lose, 20 mm**
Schutzlage unter Verkehrsflächen auf Dächern (Wartungswege und unter BigFoots) lose, pressgestoßen, inkl. aller Zuschnitte und Eckausbildungen.
Material: Gummigranulatmatte
Unterlage: Dachdichtung
Mattendicke: 20 mm
Menge: 115,000 m2

**01.02.26 Oberflächenschutz, Betonplatten, auf Dachabdichtung, 60/60/5 cm, Splitt**
Schwerer Oberflächenschutz mit frostbeständigen Betonplatten, als Beschwerungsbelag auf Flachdachabdichtungen im Splittbett verlegt.
Plattendicke: 50 mm
Plattengröße: 60/60 cm
Bettungsdicke: mind. 30 mm
Splitt: Körnung 5/8 mm
Untergrund: Schutzlage
Menge: 106,000 m2

#### Titel 01.03 Einbauten/ PV

**01.03.1 Durchdringungsfrei PV-Unterkonstruktion**
Liefern und einbauen einer Unterkonstruktion als Kunststoff-Formteil, Anbindung ohne Dachdurchdringung. Hauptstruktur aus Polypropylen. Bajonett, Federwelle, Modulhalter und Sicherheitsstifte aus Polyamid.
Feder für Modulhalter aus Edelstahl.

Leistungs- und Funktionsanforderungen:
- Neigungswinkel: 12 °
- Länge Hauptstruktur: 1550 mm
- Gewicht: 4,8 kg

Geeignet für 96 Solarmodule:
- verwendbar sind vollständig gerahmte PV-Module
- Halterung der Module im Eckbereich
- Innenabstand Rahmen: 979 - 1080 mm (Steg zu Steg)
- Modullänge: ca. 2000 mm
- Steglänge: mind. 10 mm
- Auflagerbreite: 12 mm - 35 mm
- Glaseinstand: mind. 25 mm

Solarmodule sind bauseits bei TGA.

Umgebungsbedingungen / Systemkenngrößen:
- Dachneigung:
maximal 3 ° bei Bitumenabdichtung

- Gebäudehöhe: maximal 25 m

- Mindestdruckfestigkeit der Flachdachwärmedämmung nach DIN 4108-10: dh bzw. nach Herstellerangaben.
liefern und gem. Herstellervorgaben fachgerecht
auf den Grundfuß der Vorposition montieren.

Angeb. Fabrikat : '....'

Hinweis:
Ein objektbezogener statischer Nachweis des Gesamtsystems, ist durch den Hersteller mittels einer Systemstatik zu erbringen.
Menge: 227,000 St

**01.03.2 Grundfuß inkl. Manschette**
Grundfuß zur Anbindung ohne Durchdringung und
Ballastierung der Unterkon´struktion bestehend aus
Manschette und Grundfuß.

Leistungs- und Funktionsanforderungen:
- Manschette Zuschnitt 440 mm / 260 mm

- Grundfuß aus Polyamid Abmessung 280 mm / 100 mm

liefern und gem. Herstellervorgaben fachgerecht auf den
bauseitig nach DIN EN 1991 1-4 windsogsicher
hergestellten Flachdachaufbau montieren.
Menge: 285,000 St

**01.03.3 Lüftung / Dachdurchführung AD 100 (BD150) einbauen**
Lüftung / Dachdurchführung rund
AD 100mm,
Dachöffnung DN 150mm,
bauseits geliefert!

einbauen und eindichten

Die Dachdurchführung aus verzinktem Stahlblech
dient zur Anwendung bei isolierten Flachdächern.
Der Einbau und insbesondere die Eindichtung haben fachgerecht nach der Flachdachrichtlinie zu erfolgen. Die Befestigung des durchgeführten Wickelfalzrohres ist so vorzunehmen, dass die Dachdurchführung spannungsfrei ist.
Die Dachdurchführung besteht aus einem Standrohr, mit einer runden Grundplatte. Die Grundplatte ist an das Standrohr gepunktet und mit Dichtmasse abgedichtet. Zum Lieferumfang gehört ebenfalls eine verschiebbare Topplatte mit 250 mm langem Rohrstutzen. Die Topplatte ist an den Rohrstutzen gepunktet und verlötet. Sie wird auf die Isolierung aufgesetzt. Die Schweißnähte der Bauteile sind mit Zinkspray nachbehandelt.
Zum Lieferumfang gehört zusätzlich ein Wasserkragen WKR, der auf das durchgeführte (nicht zum Lieferumfang gehörende) Wickelfalzrohr mit bauseitiger Dichtmasse geklemmt wird. Der Wasserkragen soll im montierten Zustand den Spalt zwischen durchgeführtem Wickelfalzrohr und Standrohr, wie auch den Spalt zwischen Standrohr und Rohrstutzen der Topplatte überdecken. Sowohl das Standrohr wie auch der Rohrstutzen der Topplatte kann ggfls. eingekürzt werden.
Menge: 2,000 St

**01.03.4 Lüftung / Dachdurchführung AD 160 (BD180) einbauen**
Lüftung / Dachdurchführung rund
AD 160mm,
Dachöffnung DN 180mm,
bauseits geliefert!

einbauen und eindichten

Die Dachdurchführung aus verzinktem Stahlblech
dient zur Anwendung bei isolierten Flachdächern.
Der Einbau und insbesondere die Eindichtung haben fachgerecht nach der Flachdachrichtlinie zu erfolgen. Die Befestigung des durchgeführten Wickelfalzrohres ist so vorzunehmen, dass die Dachdurchführung spannungsfrei ist.
Die Dachdurchführung besteht aus einem Standrohr, mit einer runden Grundplatte. Die Grundplatte ist an das Standrohr gepunktet und mit Dichtmasse abgedichtet. Zum Lieferumfang gehört ebenfalls eine verschiebbare Topplatte mit 250 mm langem Rohrstutzen. Die Topplatte ist an den Rohrstutzen gepunktet und verlötet. Sie wird auf die Isolierung aufgesetzt. Die Schweißnähte der Bauteile sind mit Zinkspray nachbehandelt.
Zum Lieferumfang gehört zusätzlich ein Wasserkragen WKR, der auf das durchgeführte (nicht zum Lieferumfang gehörende) Wickelfalzrohr mit bauseitiger Dichtmasse geklemmt wird. Der Wasserkragen soll im montierten Zustand den Spalt zwischen durchgeführtem Wickelfalzrohr und Standrohr, wie auch den Spalt zwischen Standrohr und Rohrstutzen der Topplatte überdecken. Sowohl das Standrohr wie auch der Rohrstutzen der Topplatte kann ggfls. eingekürzt werden.
Menge: 6,000 St

**01.03.5 Bohlenkranz, Dachaustieg, 17 cm**
Bohlenkranz aus Nadelholz, imprägniert, für Dachausstieg, bündig bis zur Oberfläche der Wärmedämmung, in mehrlagiger Ausführung.
Bauteil: Flachdach
Material Abdichtung :Bitumenbahn
Einbauteil: Dachaustieg
Länge Dachausstieg : '1,40 m'

Breite Dachausstieg : '0,70 m'

Aufsatzkranz: Bohlenkranz
Holzart: Nadelschnittholz
Sortierklasse: S 10
Breite Aufsatzkranz: ca. 12 cm
Höhe Aufsatzkranz: 17 cm
Menge: 5,000 m

**01.03.6 Dachausstieg und Scherentreppe mit Verlängerung**
Liefern und montieren eines Dachaustieges mit Scherentreppe mit Verlängerung von 4 Stufen, Plenum 4 als Ausstieg auf Flachdächer, flachgeneigte Dach, bis 2 ° Dachneigung, für einen sicheren Zugang für Wartungsarbeiten, Aufsatzkranz und Deckel vollständig thermisch getrennt.

Abmessungen (Standarddurchgangsmaß in mm): 700 x 1.400
(Bandseite = lange Seite)

Gewicht: 52 kg
Standard Pulverbeschichtung: Aluminium: RAL 7047-Außenseite und RAL 9010-Innenseite

Produkt komplett montiert:

- Thermisch getrennte und isolierte Aluminiumkonstruktion
- Öffnungsmechanismus: Kontra Balance System mit Öffnungshilfe und Zurückfallhemmung
- Automatische Verriegelung im geöffneten Zustand, Entriegelung mit einer Hand
- Euro Zylinderschloss mit 3 Schlüsseln, Innen- und Außenbedienung, 1-Punkt-Verriegelung
- Wind- und wetterdichte umlaufende Doppeldichtung zwischen Deckel und Kranz
- Diagonaler Handlauf an der Innenseite des Deckels für einen sicheren Halt beim Ein- und Ausstieg

Leistung nach CE (ETA-15/0338):
- Widerstand gegen dauerhafte Belastung (Eurocode EN 1993-1-1): 1.050 kg/m²
- Dämmwert (EN-ISO10077-2): Uw ≤ 0,32 W/(m²K)
- Luftschalldämmung (EN-ISO140-3): 26 dB
- Schlagregendichtheit (EN 12208): Klasse E 650
- Widerstandsfähigkeit bei Windlast (EN 12210): Klasse E 3000
- Widerstandsfähigkeit gegen Schneelast (EN 1991-1-3): 3,97 kN/m²
- Durchwurfhemmung (EN 356): Klasse P5A
- Belastung mit einem weichen, schweren Stoßkörper (EN 13049): Klasse 5
- Luftdurchlässigkeit (EN 12207): Klasse 3

Scherentreppe, Typ Large und Scherentreppenverlängerung Typ Large mit Plenum 4
Einbaukasten für Rohbaumaß (B x L x H):
700 x 1.200 x 250mm

Raumhöhe: ca. 2800 mm von Oberkante Fußboden bis Unterkante Deckel

Ausführung:
- Material: Druckguss-Aluminium
- Stufengröße: 350 x 140 x 26 mm, mit Anti-Rutsch-Profilierung
- Stufenabstand: ca. 250 mm, abhängig von Raumhöhe
- Horizontale Position der Stufen ist nachstellbar

Ausklappraum: 730 mm

inklusive
- Bedienungshaken und Öse
- Handlauf mit Vorhängeschlossvorbereitung zur Sicherung der ausgeschobenen Treppe
- Treppenführungssystem
- Verlängerung der Scherentreppe für abgehängte Decken Plenum 4
(Die Verlängerung der Scherentreppe überbrückt den Abstand zwischen der in der Fertigdecke montierten Scherentreppe und dem Dachausstieg.).

Plenumhöhe:  ca. 103 mm
(von Deckenunterseite bis zur Dachunterseite)
Treppe:
Material: Druckgußaluminium
Treppebreite: 450 mm
Stufe mit Anti Rutsch Profilierung
Stufengröße: 360 x 140 x 26 mm
Stufenabstand: etwa 250 mm abhängig von Höhe-Überbrückung
Stufen sind horizontal nachstellbar
Beschläge:
Treppebefestigungssystem

Angebotenes Fabrikat: '.........'
Menge: 1,000 St

**01.03.7 SW-Ventilation Dachhaube DN100 einbauen**
Lüftung / Dachdurchführung rund
DN 100mm,
Dachöffnung DN 160mm,
bauseits geliefert!
einbauen und eindichten

Material: Stahlblech mit Aluminium- Zinkbeschichtung
Oberfläche: wetterfeste Pulverbeswchichtung aussen und innen
Standrohr: Doppelrohr, außen Stahl verzinkt mit Stahlflansch, innen Kunststoff (HT)
Isolierung: EPS
Menge: 2,000 St

**01.03.8 Schwanenhals, Dachdurchführung DN 200 einbauen**
Schwanenhals, Dachdurchführung DN 200 für
Kabeldurchführungen, Durchmesser der durchzuführenden
Kabel entsprechend Angabe Haustechnik
bauseits geliefert
in fix und fertiger Leistung nach Herstellervorgabe fachgerecht montieren

Schwanenhals verzinkte Ausführung,
Befestigung auf Sperrholzplatte wie vor,
360 Grad schwenkbar,
UV-Schutz mit umlaufender unterseitiger Tropfkante und
Verdrehsicherung.

Einbindung in die Dachabdichtungsbahnen wie vor mittels
Klemmflansch, diesen fachgerecht einbauen und mit der
Flächenabdichtung wie vor homogen verschweißen.
Menge: 1,000 St

**01.03.9 Schwanenhals, Dachdurchführung DN 150 einbauen**
Schwanenhals, Dachdurchführung DN 150 für
Kabeldurchführungen, Durchmesser der durchzuführenden
Kabel entsprechend Angabe Haustechnik
bauseits geliefert
in fix und fertiger Leistung nach Herstellervorgabe fachgerecht montieren

Schwanenhals verzinkte Ausführung,
Befestigung auf Sperrholzplatte wie vor,
360 Grad schwenkbar,
UV-Schutz mit umlaufender unterseitiger Tropfkante und
Verdrehsicherung.

Einbindung in die Dachabdichtungsbahnen wie vor mittels
Klemmflansch, diesen fachgerecht einbauen und mit der
Flächenabdichtung wie vor homogen verschweißen.
Menge: 1,000 St

#### Titel 01.04 Loggien

**01.04.1 Dachfläche reinigen**
Dachfläche reinigen. Grobe Verunreinigungen entfernen, anfallenden Schutt vom Dach schaffen und entsorgen.

Arbeiten nur auf Anordnung der Bauleitung.
Menge: 138,000 m2

**01.04.2 Voranstrich, bituminös, Beton, Fläche horizontal**
Bituminöser Voranstrich als Haftbrücke auf mineralischen Untergründen, für bituminöse oder bitumenverträgliche Dachabdichtungen. Vollflächiger Auftrag durch Streichen, Rollen oder Spritzen, auf den besenreinen, staubfreien und trockenen Untergrund.
Untergrund: Beton
Voranstrich: Bitumenlösung auf Lösungsmittelbasis
Bauteil: Flachdach
Menge: 138,000 m2

**01.04.3 Voranstrich, bituminös, Höhe aufgehendes Bauteil < 100 cm**
Bitumenvoranstrich als Haftbrücke für bitumenverträgliche Dachabdichtungsbahnen. Vollflächiger Auftrag durch Streichen, Rollen oder Spritzen, auf staubfreien und trockenen Untergrund bei An- und Abschlussbereichen.
Untergrund: Holz- oder Betonaufkantungen, Attika
Voranstrich: Bitumenlösung auf Lösungsmittelbasis
Bauteil : 'Attika'

Höhe aufgehendes Bauteil: < 100 cm
Menge: 155,000 m

**01.04.4 Hohlkehle herstellen**
Herstellen einer Hohlkehle aus Mörtel, zwischen Dachdecke und aufgehenden Bauteilen aus Mauerwerk oder Stahlbeton. Der notwendige Voranstrich mit Haftgrund ist einzukalkulieren.
Bauteil: Hohlkehle
Angeb. Fabrikat : '....'
Menge: 155,000 m

**01.04.5 Dampfsperre, Bitumenschweißbahn, G200 S4 + Al**
Dampfsperre aus einer Lage Bitumenbahn mit einer Aluminium-Polyester Kombinationseinlage und Glasgewebe, an aufgehenden Bauteilen hochführen, punkt- oder unterbrochen streifenweise schweißen.
Bezeichnung: G 200 S4 + AL
sd-Wert: >= 1500 m
Eigenschaftsklasse: E 2
Anwendungstyp: BA
Gefälle: >= 2 %
d=0,5mm
Untergrund: Stahlbeton
Bauteil: Dachdecke Stahlbeton
Angeb. Fabrikat : '....'
Menge: 138,000 m2

**01.04.6 Dampfsperre, Eckausbildung**
Eckausbildung im Bereich der hochgeführten Dampfsperre an Außen- und Innenecken.
Menge: 32,000 St

**01.04.7 Flachdach-Dämmplatte EPS 035 DAA dh 150; 60mm**
Flachdach-Dämmplatte EPS 035 DAA dh 150
EPS-Dämmplatte mit umlaufendem Stufenfalz,  nach DIN EN 13163, Wärmeleitfähigkeit 035,
Druckspannung bei 10%-Stauchung CS(10) = 150 kPa,
Anwendungstyp DAA  nach DIN 4108-10, Brandklasse E nach EN 13501, liefern, im Verband dicht gestoßen, oberhalb einer ordnungsgemäß verarbeiteten Dampfsperre verlegen;
streifenweise mit PU-Kleber für das Flachdach, auf dem Untergrund verkleben.
Dämmdicke: 60 mm
Angeb. Fabrikat : '....'
Menge: 138,000 m2

**01.04.8 Gefälledämmung, EPS 035, DAA-dh 150 kPa, (i.M. 85 mm inkl. Grunddämmung)**
Gefälledämmschicht als Flachdachdämmung aus Polystyrol-Hartschaumplatten, dicht gestoßen verlegt. Aufwendungen für das Erstellen der Verlegepläne sind einzurechnen.
Dämmstoff: EPS, als Gefälledämmung
Dachneigung: 2 %
WLG: 035
Druckspannung bei 10%-Stauchung CS(10) = 150 kPa,
Baustoffklasse: B1 (DIN 4102-1)
Brandverhalten: E (DIN EN 13501-1)
Untergrund: auf EPS Dämmung d=120mm verlegt
Anwendungstyp: DAA-dh
Dämmdicke: i.M. 85 mm inkl. Grunddämmung
an der dünnsten Stelle: min. 60mm
an der stärksten Stelle ca. 110mm
(60mm inkl. Grunddämmung)
Angeb. Fabrikat : '....'
Menge: 138,000 m2

**01.04.9 Erste Lage der Abdichtung Elastomerbitumen-Kaltselbstklebebahn als untere Lage streifenweise**
Erste Lage der Abdichtung
Elastomerbitumen-Kaltselbstklebebahn, mit Träger aus
Gittergelege und Glasvlies, kaltselbstklebend, als
untere Lage nach DIN EN 13707, mit variabler Nahtfügetechnik

Leistungs- und Funktionsanforderungen:
- Anwendungskurzzeichen nach
  DIN SPEC 20000-201: DU/E1 PYE KTG KSP3,5
  DIN SPEC 20000-202: PYE KTG KSP 3,5
- Dicke mindestens 3,5 mm
- unterseitig: Kaltselbstklebebitumen mit Abziehfolie
- oberseitig: folienkaschiert
- kurzzeitige Behelfsabdichtung
- Trägereinlage Glasgittergelege mit Glasvlies
- maximale Zugkraft nach DIN 12311-1: Iängs+quer >=
1000 N/
  50mm-Dehnung
- Dehnung nach DIN EN 12311-1: längs+quer >= 2%
- Kaltbiegeverhalten nach DIN EN 1109 oben < -25 Grad
  Celsius unten <= -30 Grad Celsius
- Wärmestandfestigkeit nach DIN EN 1110 oben und unten
  >= +100 Grad Celsius
- Brandverhalten nach DIN EN ISO 11925-2 Klasse E nach
DIN EN 13501-1
- Verhalten bei Brand von außen im System geprüft nach
DIN CEN/TS 1187 und eingestuft in BROOF (t1)

Hersteller angebotenes Fabrikat:
'.........'
(vom Bieter einzutragen)

Allgemeine Bauaufsichtliche Zulassungsnummer:
'.........'
(vom Bieter einzutragen)

liefern und gem. Herstellervorgaben auf den Untergrund
fachgerecht verlegen.
Längsnaht und Kopfstoßüberdedckung 8 - 10 cm breit,
unter verwendung einer Abdrückrolle fachgerecht und
nach Herstellerrichtlinie verkleben.
Ein 45 Grad-Eckschnitt ist an der unteren Lage im
Bereich des T-Stoßes auszuführen, die Stöße sind
versetzt anzuordnen.

Abrechnungshinweis:
Die Dachabdichtungsarbeiten an den vertikalen und
horitzontalen Flächen der Stahlbetonattika sind in der
eigenständigen Leistungsposition "Dachrandanschluss"
berücksichtigt und dort einzukalkulieren
Menge: 138,000 m2

**01.04.10 Zweite Lage der Abdichtung Polymerbitumen-Schweißbahn als obere Lage verschweißt**
Oberlage der Abdichtung vollflächig verschweißt
Top-Polymerbitumen-Schweißbahn als obere Lage nach DIN EN 13707 und DIN EN 13969, mit einer mechanisch hochbelastbaren und dimensions-stabilenKombinationsträgereinlage in Verbindung mit hochwertigsten Bitumenrezepturen, oberseitig APP-Bitumen für extrem gute Wärmestandfestigkeit und unterseitig SBS-Bitumen für beste Verschweißbarkeit.

Leistungs- und Funktionsanforderungen:
- Anwendungskurzzeichen nach DIN SPEC 20000-201: DO/E1 PYE/PYP-KTP 300 S5
DIN SPEC 20000-202: BA PYE/PYP-KTP 300 S5
- Dicke ca. 5,2 mm
- oberseitig: beschiefert grünweiß
- unterseitig: folienkaschiert
- Trägereinlage: Polyesterverbund (KTP) 300 g/m²
- Maximale Zugkraft nach DIN 12311-1: l + q: > 1450 N/50 mm
- Dehnung nach DIN 12311-1: l + q: > 23 %
- Maßhaltigkeit nach DIN EN 1107: < 0,1 %
- Kaltbiegeverhalten nach DIN EN 1109:
oben < -25 °C, unten < -40 °C
- Wärmestandfestigkeit nach DIN EN 1110:
oben > +150 °C, unten > +120 °C
- Widerstand gegen stoßartige Belastung nach DIN EN 12691: >= 2000 mm Verfahren B
- Fremdüberwachung der Qualität bei der Herstellung durch TÜV SÜD
- Verhalten bei Brand von außen, im System geprüft nach DIN CEN/TS 1187 und eingestuft in BROOF(t1) liefern und gem. Herstellervorgaben auf den Untergrund fachgerecht vollflächig verschweißen. Längsnaht- und Kopfstoßüberdeckung min. 8 cm breit fachgerecht verschweißen. Stöße versetzt anordnen.

Hersteller angebotenes Fabrikat:
'.........'
(vom Bieter einzutragen)

Allgemeine Bauaufsichtliche Zulassungsnummer:
'.........'
(vom Bieter einzutragen)
Menge: 138,000 m2

**01.04.11 Schutzlage, Gummigranulatmatte, lose, 50 mm**
Schutzlage unter Verkehrsflächen auf Dächern lose, pressgestoßen, inkl. aller Zuschnitte und Eckausbildungen.
Material: Gummigranulatmatte
Unterlage: Dachdichtung
Mattendicke: 50 mm
Menge: 138,000 m2

**01.04.12 Terrassenbelag, Betonwerkstein, 30/30/5 cm, Stelzlager**
Terrassenbelag aus Betonwerksteinplatten auf höhenverstellbaren Stelzlagern verlegt, inkl. Anpassungsarbeiten.
Untergrund : 'Abdichtungsbahn'
Einbauhöhe : 'Loggia 1. und 2. OG'
Plattenabmessung: 30/30/5 cm
Farbe : 'grau'
Oberfläche : 'gesandstrahlt'
Angeb. Fabrikat : '....'
Menge: 138,000 m2

**01.04.13 Dachrandanschluss Attika, senkrechte und waagerechte Stahlbetonaufkantung, h=0,65m**
Dachrandanschluss in gedämmter Ausführung
Stahlbetonattika, Höhe der Attika ca. 65 cm,
Breite in gedämmter Ausführung bis ca. 40 cm;
vertikale und horizontale Flächen, Eckausbildungen in sep. Pos. als Zulage, wie folgt liefern und in fix und fertiger Leistung gemäß Detailplan GBS_N1_AA_DE_DA_12_V gesamt, herstellen:

Bitumenvoranstrich im Detailbereich fachgerecht aufbringen, (siehe separate Vorposition)

Dampfsperre vertikal hoch und horizontal bis Außenkante Attika führen und vollflächig aufschweißen / aufkleben (siehe separate Vorposition)
Dämmplatte, Material systemkonform zur Flächendämmung als Zuschnitt auf die vertikale und horizontale Attikafläche verlegen, Plattendicke 60mm

Zementgebundene Werkstoffplatte A2, Breite ca. 40cm, zur Anwendung im Außenbereich nach DIN EN 13986, als Zuschnitt, einseitig gefast, auf der Attika mit beidseitigem Überstand verlegen und windsogsicher nach DIN EN 1991-1-4 mechanisch durch die Dämmung in Stb-Attika befestigen, Plattendicke mindestens 22mm

Trennlage als Zuschnitt auf der Holzwerkstoffplatte verlegen und windsogsicher befestigen.

Erste Lage der Abdichtung (Dampfsperre) aus der Fläche im Anschlussbereich hochführen.
Dämmplatte, Material systemkonform zur Flächendämmung als Zuschnitt an der Attikainnenseite fachgerecht
fixieren. Plattendicke 60mm

Keil, Material systemkonform zur Flächendämmung ca. 100x100mm im Eckbereich vor der Aufkantung verlegen.

Abdichtungsbahnen (2-lagig) der Vorpositionen als Zuschnitt im Lagenrückversatz mit jeweils 10 cm Überdeckung fachgerecht verlegen.
Die Zuschnitte bis ca. 35cm ab wasserführender Ebene an der  Außenkante Attika hochführen und aufschweißen; Sicherung mit Z-Profil.
Die Oberlage ist bis 35cm ab wasserführender Ebene hochzuführen und mit geeignetem Befestiger dauerhaft lagesicher zu fixieren.
Die erste und zweite Lage zwischen den Lagen der Flächenabdichtung einbinden.

Der Attikakopf ist 2-lagig mit vorh. genannten Abdichtungsbahenn bis Außenkante auf Dämmebene abzudichten.

Leistung, einschließlich der erforderlichen Zwischenbefestigung ab einer Abdichtungshöhe mit geeigneten Flachdachbefestiger und Z-Profil aus verzinktem Stahlblech 0,8mm.

Hinweis:
Alle Materialangaben entsprechen den Vorpositionen des
Dachabdichtungsaufbaus.
Attikaverblechung in Klempnerarbeiten
Menge: 155,000 m

**01.04.14 Entwässerungsrinne einschl. Abdeckrost, L=7m**
Lieferung und Montage einer höhenverstellbaren Fassaden- und Terrassenentwässerung, L=100cm, BB 13cm, Stahl verzinkt,
fixe Bauhöhe 5 cm,
verzinkte freitragende Rinnenkonstruktion mit
geschlossenem Rinnenboden, 4 mm Drainschlitze,
beidseitig integrierte Kiesleiste gegen fassadenseitige
Staunässe,
mit mehrfach individuellen Aufnahmemöglichkeiten von
höhenverstellbaren Füßen, einschl. Abdeckrost,
werkseitiges vorbereitetes Rostverriegelungs- und
Rahmenverbindungssystem, einliegender Rost,
Belastungsklasse K3 nach DIN EN 1253-2 mit Abdeckrost,
rollstuhlbefahrbar, liefern und verlegen.

Material: Stahl verzinkt
Belastungsklasse: K3
Baubreite: 13 cm
Bauhöhe: 5 cm
Baulänge: 700 cm
Einbauort : Loggien im OG
Abdeckrost: Maschenrost 30/10 ohne Arretierung,
verzinkt, L=100cm  passend für o.g. Baubreite 13 cm, Belastungsklasse L15 nach DIN EN 1253-2, rollstuhlbefahrbar, liefern und einlegen.
Fabrikat: bspw. ACO ProfiLine 2.0 o.glw.
Material: Stahl verzinkt
Baulänge: 700 cm

Angebotenes Fabrikat / Produkt zur Rinne :
'.........'
Bieterangabe

Angebotenes Fabrikat / Produkt zum Rost :
'.........'
Bieterangabe
Menge: 32,000 m

#### Titel 01.05 Klempnerarbeiten

*Hinweis: Hinweis:*
Alle wassergeführten Teile müssen aus Edelstahl sein, da das Regenwasser auf dem Grundstück versicker und keine Auswaschungen in das Grundwasser gelangen dürfenf!

**01.05.1 Kernbohrung, Attika, Stahlbeton, 151-200/240 mm**
Kernbohrung mit Diamantbohrgeräten in Stahlbetondattika.
Bohrlochdurchmesser: 151 - 200 mm
Wanddicke: 240 mm
Menge: 24,000 St

**01.05.2 Dachablauf, horizontaler Abgang, DN 70; Neubau 1**
Dachablauf der Hauptentwässerung Neubau1 liefern und einbauen, bestehend aus:

Bitumen-Manschette
Hauptentwässerungsset zur Druckströmungsentwässerung, mit abgewinkeltem Attikagully, aus Polyurethan, wärmegedämmt, nach DIN EN 1253-2, in der Nennweite DN 70, Abflussmenge 17,0 l/s bei 45 mm Stauhöhe, mit Anschlussrohr und 3 Sicherungsschellen aus Edelstahl, Dampfsperrplatte flex zum sicheren Anschluss an die Dampfsperre und PUR Dämmkörper mit einer Wärmeleitfähigkeit lambda=0,025 W/mK und einer Druckfestigkeit von 200 kPa. Mit großer eingeschäumter Anschlussmanschette (495 x 495 mm) passend zur Dachabdichtung und mit Fixierring zur zusätzlichen Sicherung der Anschlussmanschette und zur Aufnahme des beiliegenden Kiesfang mit Airstop. Komplett als Set mit 4,0 m Fallleitung inklusive 4 Rohrschellen, liefern und fachgerecht einbauen.

Nennweite DN: DN 70

Außendurchmesser OD (mm): 75 mm

Bietertextergänzung
angebotenes Produkt:
'.........'
angebotene Firma:
'.........'
Menge: 8,000 St

**01.05.3 Regenfallrohr NW 100 mm; Neubau 1**
Regenfallrohr aus Edelstahl 0,8 mm, NW 100 mm mit allen erforderlichen Fallrohrschellen mit Scharnier, sowie Haltewulsten in Teillängen liefern und montieren.
Untergrund WDVS im OG und Eternit im EG.
Menge: 100,000 m

**01.05.4 Regenfallrohr NW 125 mm; Neubau 1**
Regenfallrohr aus Edelstahl 0,8 mm, NW 125 mm mit allen erforderlichen Fallrohrschellen mit Scharnier, sowie Haltewulsten in Teillängen liefern und montieren.
Untergrund WDVS im OG und Eternit im EG.
Menge: 100,000 m

**01.05.5 Regenfallrohr NW 70 mm; Neubau 1; Loggien**
Regenfallrohr aus Edelstahl 0,8 mm, NW 70 mm mit allen erforderlichen Fallrohrschellen mit Scharnier, sowie Haltewulsten in Teillängen liefern und montieren.
Untergrund WDVS im OG und Eternit im EG.
Menge: 32,000 m

**01.05.6 Übergangsrohr konzentrisch DN 70/100; Neubau 1**
Übergangsrohr konzentrisch DN 70/100
Übergangsrohr, aus Edelstahl, konzentrisch, nach DIN EN 1123 mit erhöhtem Qualitätsstandard, mit 2-Kammern-Steckmuffenverbindung, Baustoffklasse A1, formstabil, bruchfest, rückstausicher, langlebige gebeizt und passiviert, nach DIN EN 1124 mit erhöhtem Qualitätsstandard, mit 2-Kammern-Steckmuffenverbindung, Baustoffklasse A1, formstabil, bruchfest, rückstausicher, DN 70/100

Nennweite: DN 70, DN 100
Außenmaße (HxBxL): 102 x 102 x mm
Material und Farbe: Edelstahl
Menge: 7,000 St

**01.05.7 Übergangsrohr konzentrisch DN 70/125; Neubau 1**
Übergangsrohr konzentrisch DN 70/125
Übergangsrohr, Edelstahl, konzentrisch, nach DIN EN 1123 mit erhöhtem Qualitätsstandard, mit 2-Kammern-Steckmuffenverbindung, Baustoffklasse A1, formstabil, bruchfest, rückstausicher, langlebige gebeizt und passiviert, nach DIN EN 1124 mit erhöhtem Qualitätsstandard, mit 2-Kammern-Steckmuffenverbindung, Baustoffklasse A1, formstabil, bruchfest, rückstausicher, DN 70/100

Nennweite: DN 70, DN 125
Außenmaße (HxBxL): 133 x 133 x mm
Material und Farbe: Edelstahl
Menge: 8,000 St

**01.05.8 Attika-Notablauf, 60x120 mm, Wasserspeier; Neubau 1**
Notentwässerung liefern und einbauen, bestehend aus:

Anschlussmanschette als Wunschanschlussmanschette passend zur Dachabdichtung, in einer Größe von 600 x 120 mm, mit vorgestanzten Aussparungen für die Gewindebolzen
und den Einlauftopf

Anstauring, aus Edelstahl rostfrei,
Werkstoffnummer 1.4301, nach DIN EN 1253-2 mit
erhöhtem Qualitätsstandard gemäß RAL-Gütezeichen
GZ-694, mit Schraubflansch-Konstruktion, 1000 mm
Stutzenlänge, Abflussmenge als Speier 8,8 l/s bei 65
mm Stauhöhe, 200 mm Anstauring aus PE-HD bauseitig
kürzbar, mit 25/35 mm Anstau-Losflansch und zwei
Dichtmanschetten zum Einklemmen von Bitumen-,
Kunststoff- oder Kautschukbahnen. Mit Dichtring für
PE-Ring, acht auf dem Festflansch verschweißten
Edelstahlgewindestiften M12, Messingmuttern,
Schutzkappen, Unterlegscheiben und Kiesfang

Dampfsperrplatte, aus EPDM, für
Attikagully, mit Verstärkungsring und
Klebeflansch für den flexiblen dampfdichten Anschluss
der Dampfsperre

Dämmkörper, aus Polyurethan (PUR), WLG
035, 120 mm Höhe, Brandverhalten Euroklasse E,
Anwendungstyp DAA ds nach DIN 4108-10 für z. B.
genutzte Dachflächen geeignet. Zur Wärmedämmung
und als Einbauhilfe bei der Positionierung des
Fassadendurchbruchs und der SitaTurbo
Dampfsperrplatte

Fassaden-Abdeckplatte, aus Edelstahl
rostfrei, Werkstoffnummer 1.4301, zur Abdeckung des
Attika- bzw. Wanddurchbruches für den SitaTurbo
Attikagully, in der Größe von 60 x 120 mm und einer
Aussparung von Kernbohrung d=160 mm, in einer Materialstärke
von 1,5 mm. Zur Befestigung an der Außenfassade

Anschlussmanschette als Bitumen-Unterlage,
in einer Größe von 60 x 120 mm, mit vorgestanzten
Aussparungen für die Gewindebolzen und den
Einlauftopf,

Anschlussmanschette als Bitumen-Oberlage,
in einer Größe von 850 x 660 mm, mit vorgestanzten
Aussparungen für die Gewindebolzen und den
Einlauftopf

Fassaden-Abdeckplatte für Übergangsstück, aus Edelstahl rostfrei, zur Abdeckung des Attikabzw.
Wanddurchbruches für den Attikagully,
in der Größe von 60 x 120 mm und einer Aussparung
Kernbohrung d=160 mm, in einer Materialstärke von 1,5 mm.
Zur Befestigung an der Außenfassade

Bietertextergänzung
angebotenes Produkt:
'.........'

angebotene Firma:
'.........'
Menge: 10,000 St

**01.05.9 Dachablauf, senkrechter Abgang, DN 70; Loggien**
Dachablauf der Hauptentwässerung Loggien liefern und einbauen, bestehend aus:

Dachablauf senkrecht DN 70, mit Bitumen-Manschette
Balkongully, senkrecht, aus Polyurethan, wärmegedämmt, nach DIN EN 1253-2, in der Nennweite DN 70. Abflussmenge 4,2 l/s bei 35 mm Stauhöhe. Zum direkten Anschluss an Rohre mit Steckmuffe, zur Freispiegelentwässerung, mit eingeschäumter Wunschanschlussmanschette (300 mm x 300 mm) passend zur Dachabdichtung, mit Fixierring zur zusätzlichen Sicherung der Anschlussmanschette und zur Aufnahme des Kiesfanges. Komplett inklusive Kiesfang, liefern und fachgerecht einbauen.

Nennweite DN: DN 70
Außendurchmesser OD (mm): 75 mm

Leistung einschl. Flankendämmung mit Mineralwolle d= 100mm bis mind. 1m.

Bietertextergänzung
angebotenes Produkt:
'.........'

angebotene Firma:
'.........'
Menge: 12,000 St

**01.05.10 Balkonaufsatz, 60 - 105 mm mit Gittereinlasssieb; Loggien**
SitaCompact Balkonaufsatz, 60 - 105 mm mit Gittereinlasssieb
SitaCompact Balkonaufsatz mit Gittereinlasssieb, aus ABS und Endrost aus Edelstahl, zur Ableitung des Regenwassers auf der Abdichtungsebene und auf der Nutzschicht. Zur Überbrückung von Nutzschichten von 60-105 mm, liefern und fachgerecht einbauen.

Bezeichnung: SitaCompact Balkonaufsatz, 60 - 105 mm mit Gittereinlasssieb o. glw. passend zum gewählten Dachablauf

Bietertextergänzung
angebotenes Produkt:
'.........'

angebotene Firma:
'.........'
Menge: 12,000 St

**01.05.11 Speier rechteckig, Attika-Notablauf, Edelstahl, B 22cm, H 5cm; Loggien**
Wasserspeier aus Edelstahl rechteckig, pulverbeschichtet, für Notentwässerung der Dachfläche, in vorhandene Öffnung der Attika, einschl. Anschluss an Dachabdichtung, inkl. Attikaablauf mit seitlichem Abgang, Wärmedämmblock und Schiebeflansch für Einbindung der Dampfsperre.
Art der Entwässerung: Attika-Notablauf
Anschluss Entwässerung: Speier
Länge Speier: < 1000 mm
Material: Edelstahl
Breite 22cm
Hohe 5cm
erfd. Volumenstrom 1,74 l/s
Einbauort: Loggien im OG
Farbton der Pulverbeschichtung Sandfarben bis Hellgrün nach NCS

Angeb. Fabrikat : '....'
Menge: 4,000 St

**01.05.12 Attikaabdeckung, gedämmte Stahlbetonattika, Abdeckbreite bis 400 mm, Aluminiumblech, pulverbeschichtet Dicke 2,0 mm; Loggien**
Attikaabdeckung als vorgefertigtes
Mauerabdeckungsprofil aus Aluminium der Legierung
AlMgnach DIN EMN 485, pulverbeschichtet
liefern und in fix und fertiger Leistung gemäß
Detailplan GBS_N1_AA_DE_12_V herstellen

Leistungs- und Funktionsanforderungen:
Abdeckbreite bis ca. 380 mm, Blechdicke 2,0 mm, 4-fach
gekantet, Abwicklung ca. 650 mm mit Gefälle zur
Dachseite von mindestens 5%, einschließlich
Ausdehnungstöße, Attikablechhalter und Fugendichtband
sowie Befestigungsmaterial am Untergrund,

Überstand mindestens 40 mm,
Unterkante Attikablech mindestens 5 mm unterhalb der
letzten offenen Fuge mit Abtropfnase liefern und
windsogsicher, mechanisch befestigt montieren.

Mauerabdeckungen in Einzellängen von bis zu 5000 mm, in
Fixlängen, Längenaufteilung nach Angabe des
Architekten.

Farbton Sandfarben bis Hellgrün nach NCS
Menge: 80,000 m

**01.05.13 Attikaabdeckung, gedämmte Stahlbetonattika, Abdeckbreite bis 550 mm, Aluminiumblech, pulverbeschichtet, Dicke 2,0 mm; Neubau 1**
Attikaabdeckung als vorgefertigtes
Mauerabdeckungsprofil aus Aluminium der Legierung
AlMgnach DIN EMN 485, pulverbeschichtet,
liefern und in fix und fertiger Leistung gemäß
Detailplan GBS_N1_AA_DE_03_V herstellen

Leistungs- und Funktionsanforderungen:
Abdeckbreite bis ca. 550 mm, Blechdicke 2,0 mm, 4-fach
gekantet, Abwicklung ca. 800mm mit Gefälle zur
Dachseite von mindestens 5%, einschließlich
Ausdehnungstöße, Attikablechhalter und Fugendichtband
sowie Befestigungsmaterial am Untergrund,

Überstand mindestens 40 mm,
Unterkante Attikablech mindestens 5 mm unterhalb der
letzten offenen Fuge mit Abtropfnase liefern und
windsogsicher, mechanisch befestigt montieren.

Mauerabdeckungen in Einzellängen von bis zu 5000 mm, in
Fixlängen, Längenaufteilung nach Angabe des
Architekten.

Farbton Sandfarben bis Hellgrün nach NCS
Menge: 152,000 m

**01.05.14 Aufzugsschacht_Ortgangverblechung, Aluminium (Al), 4-fach gekantet, Z 500 mm**
Ortgangverblechung, inkl. Vorstoßblech und Anschluss an Dachaufbau bzw. Deckung, mit Tropfkante.
Bauteil: Ortgangverblechung
Untergrund : 'Dämmung/Bohle'

Ausführung: mit Tropfkante
Befestigung: mit Vorstoßblechen
Werkstoff: Aluminium (Al)
Anzahl Kantungen: 4-fach gekantet
Dicke Werkstoff: 1,2 mm
Zuschnitt: 500 mm
Einbauort : 'Aufzugsschachtdeckel'
Menge: 16,000 m

**01.05.15 Aufzugsschacht_Tropfblech, Aluminium, 2-fach gekantet, Z 400 mm**
Traufblech mit Tropfkante.
Untergrund : 'Dämmung/Bohle'

Bauteil: Tropfblech
Werkstoff: Aluminium
Anzahl Kantungen: 2-fach gekantet
Dicke Werkstoff: mind. 0,70 mm
Zuschnitt: 400 mm
Einbauort: Traufränder Aufzugsschachtdeckel
Menge: 4,000 m

**01.05.16 Standrohr, Reinigungsöffnung, Stahl verzinkt (VSt), DN 70, l=100 cm, Loggien**
Regenstandrohr, aus Stahl, feuerverzinkt, rund, mit Reinigungsöffnung nach DIN EN 1123 mit erhöhtem Qualitätsstandard, mit 2-Kammern-Steckmuffenverbindung, Baustoffklasse A1, formstabil, bruchfest, rückstausicher, langlebige Innenbeschichtung gemäß DIN EN ISO 2178 auf Basis einer 2K-Epoxid-Kombination, Farbton: Rotbraun, 1000 mm, DN 100
einschl. Befestigung mit Standrohrschellen und dem Anschließen an die erdverlegte Leitung.

Nennweite: DN 70
Material und Farbe: Stahl feuerverzinkt, Silber
Länge Rohr: 100 cm
Menge: 2,000 St

**01.05.17 Standrohr, Reinigungsöffnung, Stahl verzinkt (VSt), DN 100, l=100 cm**
Regenstandrohr, aus Stahl, feuerverzinkt, rund, mit Reinigungsöffnung nach DIN EN 1123 mit erhöhtem Qualitätsstandard, mit 2-Kammern-Steckmuffenverbindung, Baustoffklasse A1, formstabil, bruchfest, rückstausicher, langlebige Innenbeschichtung gemäß DIN EN ISO 2178 auf Basis einer 2K-Epoxid-Kombination, Farbton: Rotbraun, 1000 mm, DN 100
einschl. Befestigung mit Standrohrschellen und dem Anschließen an die erdverlegte Leitung.

Nennweite: DN 100
Material und Farbe: Stahl feuerverzinkt, Silber
Länge Rohr: 100 cm
Menge: 7,000 St

**01.05.18 Standrohr, Reinigungsöffnung, Stahl verzinkt (VSt), DN 125, l=100 cm**
Regenstandrohr, aus Stahl, feuerverzinkt, rund, mit Reinigungsöffnung nach DIN EN 1123 mit erhöhtem Qualitätsstandard, mit 2-Kammern-Steckmuffenverbindung, Baustoffklasse A1, formstabil, bruchfest, rückstausicher, langlebige Innenbeschichtung gemäß DIN EN ISO 2178 auf Basis einer 2K-Epoxid-Kombination, Farbton: Rotbraun, 1000 mm, DN 125
einschl. Befestigung mit Standrohrschellen und dem Anschließen an die erdverlegte Leitung.

Nennweite: DN 125
Material und Farbe: Stahl feuerverzinkt, Silber
Länge Rohr: 100 cm
Menge: 1,000 St

#### Titel 01.06 Lichtkuppeln

**01.06.1 Flachdach Fenster D=180, rund, thermisch, starr; 5° geneigt, liefern**
Flachdach Fenster F100 rund, thermisch
getrennt, wärmebrückenfrei, in TIP-Technologie als lückenlos
wärmegedämmtes Gesamtsystem,
in Structural-Glazing Bauweise mit allgemeiner
bauaufsichtlicher Zulassung Nr. Z-70.1-246 DIBt,
2-fach Sonnenschutzisolierverglasung 60/30 neutral,
mit folgenden Eigenschaften:
Glasaufbau von außen nach innen:
ESG, SZR, VSG
Ausführung: klar
Abweichung der Spektraldaten bis zu 5% möglich.
Durchsturzsicher gemäß DIN 18008-6.
5° geneigt
Widerstand gegen Flugfeuer von außen B,roof(t1)
nach EN 13501-5, entspricht "harte Bedachung".
Ug = ca. 1,1 W/(m²K)
Wärmedurchgangskoeffizient des Gesamtelementes
(ohne Aufsatzkranz) beträgt: Uw = 1,4 W/(m²K)
g-Wert: 0,35
Schalldämmwert ca. 38 dB
Lichttransmission: 61 %
Gesamtenergiedurchlass: 33 %
Glasbemessung berechnet nach DIN 18008 für
Schneelast 0,68 kN/m2.
Ausgelegt für einen Böengeschwindigkeitsdruck
bis 0,80 kN/m², Einbau in der Dachfläche
eines geschlossenen Gebäudes, nicht im Randbereich.
Bestellgröße (Durchmesser) = OKD-Maß 180 cm
Flächenbündige Verglasung im formsteifen Kunststoffeinfassrahmen mit planebenem Wasserablauf zur
Vermeidung von Schmutzablagerungen.
Sowie zweifach eingezogenem EPDM-Ballondichtungssystem
Schlagregendichtheit nach DIN EN 12208 / Klasse E 1950
und Luftdichtheit nach DIN EN 12207 / Klasse 4
Ausführung starr

Komplett vormontiert auf Verbundaufsatzkranz, Höhe 50 cm
aus glasfaserverstärktem Polyesterharz in geschlossener,
torsionssteifer Ausführung weiß durchpigmentiert,
und elastischen Einklebeflansch

angeb. Hersteller: '.........'

Produktbezeichnung: '.........'
Menge: 1,000 St

**01.06.2 Lichtkuppel Durchm. 1,80m einbauen und eindichten**
Dachabdichtungsanschluss für Lichtkuppel entsprechend der nachfolgender Leistungsposition herstellen,
Größe Lichtkuppel Rohbaumaß Durchm. 1,80m
einschließlich sämtlicher Eck- und Rundausbildungen wie folgt liefern und in fix und fertiger Leistung gemäß
Detailplan GBS_N1_AA_DE_DA_07_V herstellen:

Dachdichtungsbahnen wie vor, mindestens 20 cm vor, Vorderkante der Dachfläche die erste untere Lage bis Ende des Klebeflansches und die zweite obere Lage bis Oberkante Aufsatzkranz führen und vollflächig aufschweißen bzw. verkleben. WA-Profil liefern, montieren und die Fuge zwischen Profil und Bauteil mit elastischem Dichtstoff und vorkomprimiertem Dichtungsband fachgerecht schließen.

Die Dachabdichtung ist wasserdicht einzuschweißen, einschließlich Nahtsicherung, einschließlich Anschließen der Dampfsperre an Lichkuppelkranz.

Hinweis:
Alle Materialangaben entsprechen den Vorpositionen des Dachabdichtungsaufbaus
Menge: 1,000 St

**01.06.3 Flachdach Fenster D=120, rund, thermisch, starr; 5° geneigt; liefern**
Flachdach Fenster rund, thermisch
getrennt, wärmebrückenfrei, in TIP-Technologie als lückenlos
wärmegedämmtes Gesamtsystem,
in Structural-Glazing Bauweise mit allgemeiner
bauaufsichtlicher Zulassung Nr. Z-70.1-246 DIBt,
2-fach Sonnenschutzisolierverglasung 60/30 neutral,
mit folgenden Eigenschaften:
Glasaufbau von außen nach innen:
ESG, SZR, VSG
Ausführung: klar
Abweichung der Spektraldaten bis zu 5% möglich.
Durchsturzsicher gemäß DIN 18008-6.
5° geneigt
Widerstand gegen Flugfeuer von außen B,roof(t1)
nach EN 13501-5, entspricht "harte Bedachung".
Ug = ca. 1,1 W/(m²K)
Wärmedurchgangskoeffizient des Gesamtelementes
(ohne Aufsatzkranz) beträgt: Uw = 1,4 W/(m²K)
Schalldämmwert ca. 38 dB
Lichttransmission: 61 %
Gesamtenergiedurchlass: 33 %
Glasbemessung berechnet nach DIN 18008 für
Schneelast 0,68 kN/m2.
Ausgelegt für einen Böengeschwindigkeitsdruck
bis 0,80 kN/m², Einbau in der Dachfläche
eines geschlossenen Gebäudes, nicht im Randbereich.
Bestellgröße (Durchmesser) = OKD-Maß 120 cm
Flächenbündige Verglasung im formsteifen Kunststoffeinfassrahmen mit planebenem Wasserablauf zur
Vermeidung von Schmutzablagerungen.
Sowie zweifach eingezogenem EPDM-Ballondichtungssystem
Schlagregendichtheit nach DIN EN 12208 / Klasse E 1950
und Luftdichtheit nach DIN EN 12207 / Klasse 4
Ausführung: lüftbar bzw. lüftbar vorgerichtet
Komplett vormontiert auf Verbundaufsatzkranz, Höhe 50 cm
aus glasfaserverstärktem Polyesterharz in geschlossener,
torsionssteifer Ausführung weiß durchpigmentiert,
und elastischen Einklebeflansch
inkl. nicht sichtbarer, im Aufsatzkranz integrierter
einlaminierter Kabelführung.

angeb. Hersteller: '.........'

Produktbezeichnung: '.........'
Menge: 1,000 St

**01.06.4 Flachdach Fenster D=120, rund, thermisch, RWA; 5° geneigt; liefern**
Flachdach Fenster F100 rund, thermisch
getrennt, wärmebrückenfrei, in TIP-Technologie als lückenlos
wärmegedämmtes Gesamtsystem,
in Structural-Glazing Bauweise mit allgemeiner
bauaufsichtlicher Zulassung Nr. Z-70.1-246 DIBt,
2-fach Sonnenschutzisolierverglasung 60/30 neutral,
mit folgenden Eigenschaften:
Glasaufbau von außen nach innen:
ESG, SZR, VSG
Ausführung: klar
Abweichung der Spektraldaten bis zu 5% möglich.
Durchsturzsicher gemäß DIN 18008-6.
5° geneigt
Widerstand gegen Flugfeuer von außen B,roof(t1)
nach EN 13501-5, entspricht "harte Bedachung".
Ug = ca. 1,1 W/(m²K)
Wärmedurchgangskoeffizient des Gesamtelementes
(ohne Aufsatzkranz) beträgt: Uw = 1,4 W/(m²K)
Schalldämmwert ca. 38 dB
Lichttransmission: 61 %
Gesamtenergiedurchlass: 33 %
Glasbemessung berechnet nach DIN 18008 für
Schneelast 0,68 kN/m2.
Ausgelegt für einen Böengeschwindigkeitsdruck
bis 0,80 kN/m², Einbau in der Dachfläche
eines geschlossenen Gebäudes, nicht im Randbereich.
Bestellgröße (Durchmesser) = OKD-Maß 120 cm
Die geometrisch freie Öffnungsfläche beträgt in
Verbindung mit dem dazugehörigen Antrieb:
Ageo = 0,48 m2
Flächenbündige Verglasung im formsteifen Kunststoffeinfassrahmen mit planebenem Wasserablauf zur
Vermeidung von Schmutzablagerungen.
Sowie zweifach eingezogenem EPDM-Ballondichtungssystem
Schlagregendichtheit nach DIN EN 12208 / Klasse E 1950
und Luftdichtheit nach DIN EN 12207 / Klasse 4
Ausführung: lüftbar bzw. lüftbar vorgerichtet
Komplett vormontiert auf Verbundaufsatzkranz, Höhe 50 cm
aus glasfaserverstärktem Polyesterharz in geschlossener,
torsionssteifer Ausführung weiß durchpigmentiert,
und elastischen Einklebeflansch
inkl. nicht sichtbarer, im Aufsatzkranz integrierter
einlaminierter Kabelführung.

angeb. Hersteller: '.........'

Produktbezeichnung: '.........'
Menge: 3,000 St

**01.06.5 Lichtkuppel Durchm. 1,20m einbauen und eindichten**
Dachabdichtungsanschluss für Lichtkuppel entsprechend
der nachfolgender Leistungsposition herstellen,
Größe Lichtkuppel Rohbaumaß Durchm. 1,20m
einschließlich sämtlicher Eck- und Rundausbildungen wie folgt liefern und in fix und fertiger Leistung gemäß
Detailplan GBS_N1_AA_DE_DA_06_V herstellen:

Dachdichtungsbahnen wie vor, mindestens 20 cm vor, Vorderkante der Dachfläche die erste untere Lage bis Ende des Klebeflansches und die zweite obere Lage bis Oberkante Aufsatzkranz führen und vollflächig aufschweißen bzw. verkleben. WA-Profil liefern, montieren und die Fuge zwischen Profil und Bauteil mit elastischem Dichtstoff und vorkomprimiertem Dichtungsband fachgerecht schließen.

Die Dachabdichtung ist wasserdicht einzuschweißen, einschließlich Nahtsicherung, einschließlich Anschließen der Dampfsperre an Lichkuppelkranz.

Hinweis:
Alle Materialangaben entsprechen den Vorpositionen des Dachabdichtungsaufbaus
Menge: 4,000 St

**01.06.6 Spindelhubantrieb**
Spindelhubantrieb
Typ JM-DC
24 V
inkl. interner Lastabschaltung und Konsole
Hubhöhe: 300 mm
Hubkraft: 650 N
Stromaufnahme: 0,8 A
zulässige max. Restwelligkeit: 5 %
Schutzart: IP65
Gehäusefarbe: Aluminium
Kabellänge: 5 m
Menge: 3,000 St

**01.06.7 RWA-Zentrale EN24V 10A**
Montage der Rauch- und Wärmeabzugseinrichtungen nach mit EL
Fernauslösung bestehend aus:

RWA-Zentrale EN24V 10A-1-1 Basic BUS
in RAL 9016 abschließbares Stahlblechgehäuse (Vorreiber)
Abmessungen B/H/T: 242/360/79mm
Farbe: RAL 9016 Verkehrsweiß
Schutzart IP30
- 1 RWA-Gruppe/1 Lüftungsgruppe
- Schalteistung der Motorlinie 10A
- Gesamtschaltleistung 10A
- Bus Schnittstelle zur einfachen Vernetzung mehrerer RWA Zentrale
- Anschluss von max. 10 RWA Taster - max. 5 RWA-Tastern 6A,7A
- Anschluss von max. 10 Rauchmeldern
- Linienüberwachung für RWA-Taster, automat. Melder und Motorlinien
- Anschluss einer Wind-/Regenmelderanlage
- 72h Notstromversorgung (2x Akku 12V DC/3,4Ah)
- Anzeige Betrieb, Störung und Alarm
- potentialfreie Weitergabe für Störung und Alarm
- optional Komfort-Lüftungsmodul steckbar
Funktionsweise nach EN 12101 Teil 9

inkl. liefern, Montage und Sachverständigenabnahme.
EL-Anschluss und Verkabelung bauseits.

Angebotenes Fabrikat/Hersteller:
'.........'
Menge: 1,000 St

**01.06.8 RWA-DIN-Taster 6**
RWA-DIN-Taster Typ 6 oder gleichwertig,
LED - Anzeige für Auslösung (rot), Betrieb (grün) und Störung (gelb)
Taster für Auslösung (rot), Reset (verdeckt liegend) und Zu (verdeckt liegend)
Farbe auf Wunsch in orange, gelb, rot, grau und blau

Nennbetriebsspannung: 24V DC (nach DIN EN 60742)
Maße B/H/T: 123,5/123,5/37 mm

inkl. liefern und Montage,
EL-Anschluss und Verkabelung bauseits.

Angebotenes Fabrikat: '.........'
Menge: 2,000 St

**01.06.9 Rauchmelder**
Rauchmelder nach dem Streulichtprinzip, oder gleichwertig.
Mit AP-Sockel und Anzeige bei Alarmierung
Farbe: weiß
Maße: Durchmesser 80 mm x 74 mm
Schutzart: IP 42

inkl. liefern und Montage,
EL-Anschluss und Verkabelung bauseits.

Angebotenes Fabrikat: '.........'
Menge: 1,000 St

**01.06.10 24 V / 230 V -Schlüsseltaster, UP, IP20**
Schlüsseltaster UP, liefern, montieren und aufschalten
24 V / 230 V - Schlüsseltaster, in UP-Ausführung
Schutzart: IP 20
Farbe: weiß
Menge: 1,000 St

**01.06.11 Wind- und Regenfühlerset inkl. Halter zur Montage**
Wind- und Regenfühlerset inkl. Halter zur Montage an
PR-Konstruktion, bestehend aus:
Wind - Regenfühler sowie Wind - Regenmelder, mit
optischen Anzeigen Betrieb/Regen/Temperatur/Wind

inkl. Gehäuse, Schutzart IP54 und 10 m Anschlusskabel
an der Fühlereinheit,
zur Ansteuerung für 3 Gruppen mit max. 10 Motoren je Gruppe.

Versorgungsspannung: 230 Volt, 50 Hz

Halterkonstruktion und Kabelbefestigung aus Aluminium natur,
inkl. Befestigungsmaterial

Das Anschlusskabel der Fühlereinheit wird im Zuge der
Lichtbandmontage nach Innen geführt.

Angebotenes Fabrikat: '.........'

inkl. liefern und Montage,
EL-Anschluss und Verkabelung bauseits.
Menge: 1,000 St

**01.06.12 Baustellenpauschale Elektroarbeiten**
*** Pauschalposition
In der Pauschale ist eine An- und Abfahrt der Monteure
zur Baustelle sowie eine Auslösung nach Montageende
enthalten.
Inklusive Gestellung eines Rollgerüst/Hubarbeitsbühne,
Standhöhe 6 m für max. Arbeitshöhe 8 m, zur Verlegung der
RWA-Steuerleitungen im Innenbereich.
Menge: 1,000 psch

**01.06.13 Dokumentationspauschale für Erstellen von RWA-Bestands- und Revisionsplänen**
*** Pauschalposition
Dokumentationspauschale für Erstellen von RWA-Bestands- und Revisionsplänen für 1 RWA-Gruppe nach bauseits zur
Verfügung gestellten Zeichnungen, bestehend aus:
- Übersichtsplan in Papierform sowie einlaminierter
Übersichtsplan mit eingetragenen RWGs und Bedienstellen
- RWA-Gruppenaufteilung
- Funktionsbescheinigung
- Bedienungsanleitung für die komplette(n) RWA-Anlage(n) und evtl. Zubehör
Menge: 1,000 psch

#### Titel 01.07 Sicherungssysteme

*Hinweis: Hinweis zum Sicherungssystem*
Angebotenes System:
'.........'

Hersteller:
'.........'

Untergrund: Stahlbeton
Dachaufbau: 120 - 340 mm
Dachoberfläche: Bitumen
gem. Planung Architekt.

Es muß eine komplette Leistung inkl. Lieferung und Montage angeboten werden. Ebenso ist eine Nutzereinweisung einzukalkulieren.

**01.07.1 Absturzsicherung Überfahrbares Seilsystem,**
*** Pauschalposition
Absturzsicherung Überfahrbares Seilsystem, Beton mit Betonschrauben Absturzsicherung

Überfahrbares Seilsystem, Beton mit Betonschrauben

Ständig nutzbare Flachdachabsturzsicherung zur
Befestigung der persönlichen Schutzausrüstung gegen
Absturz als Anschlageinrichtung im Rückhalte- bzw.
Auffangsystem mit beweglichen Anschlagpunkten in
Ausstattungsklasse 2 (BG-Bau, DGUV 201-056) nach
DIN 4426 und DIN EN 795. Zugelassen gemäß
DIBt: ETA-24/0949

Leistungs- und Funktionsanforderungen:

- überfahrbare Ausführung (Ab- und wieder Anschnallen
an den Stützen nicht notwendig)

- Edelstahlseil, Durchmesser: 8 mm
- Seilvorspannung: 50-120 kg
- Stützenabstand bis 15 m
- Untergrund Betondecke mind. C 20/25

Lieferumfang:

4 Stück
Eck- u. Endstütze Beton H: 600, inkl. 4-Loch-Montage (inkl. Befestigung: HILTI HUS4-HR)

12 Stück
Einzelanschlagpunkt Beton H: 600, inkl. Befestigung, D: 16 mm

141 m S-8 Edelstahlseil d=8mm, 7x7

1 Stück (DIBt) Typenschild DIBt

2 Stück Dämpfungselement

1 Stück Seilgleiter nicht abnehmbar

2 Stück Endschlossbefestigung lang

1 Stück Sechskantschraube M16x60
DIN 933

1 Stück Sechskantmutter M16x60 DIN 934

1 Stück Endschloss-Set

12 Stück Seilzwischenhalter

3 Stück Eckdurchlaufelement außen überfahrbar 90°

1 Stück PSA-SET-BASIC

1 Stück Aufbewahrungsschrank weiß

4 Stück D50 Rohreinfassung rund Bitumen besandet, h: 300 mm, D: 50 mm

12 Stück Rohreinfassung rund besandet, h: 300mm, D: 22 mm

Liefern und gemäß Herstellervorgaben fachgerecht
montieren. Stützen mit Formteil, passend zur Dachabdichtung, fachgerecht eindichten.

Die Montage ist gemäß DGUV zu dokumentieren.
Abdichtungsmaterial: Bitumen
Menge: 1,000 psch

#### Titel 01.08 zusätzliche Leistungen

**01.08.1 Erstellen Montage- und Verlegeplanung**
*** Pauschalposition
Montage- und Verlegeplanung, einschließlich
Gefälleplanung  sowie sämtliche anderen notwendigen
Unterlagen für die hier angebotenen Dämm-, Abdichtungs-
und Klempnerarbeiten für die
Erfüllung der im Leistungsverzeichnis und in der
Ausführungsplanung beschriebenen Leistungen erstellen,
dem Architekten zur Prüfung und Freigabe übergeben und
auf der Grundlage der geprüften Planung umsetzen.

Dazu gehören auch:
- Montagezeichnungen und die dazugehörigen Details,
  einschließlich Anschlussdetail an anderen Bauteile,
  Produktbeschreibungen für alle Materialien und
Fabrikate
- bautechnische bzw. bauaufsichtliche Zulassungen und
die
  dazugehörigen Produktbeschreibungen hinsichtlich
ihrer
  bauaufsichtlichen Zulassung
- U-Wert Berechnungen und sämtliche Nachweise zur
Erfüllung
  der Anforderungen des Wärmeschutznachweises, der EnEV

  sowie die Rinnen- und Entwässerungsberechnung
- Nachweis Brandschutz für harte Bedachung

Die Montage- und Verlegeplanung, einschließlich
Gefälleplanung ist dem AG/ Architekten mindestens 10
Werktage vor Materialbestellung in Papierform in
1-facher Ausfertigung zur Freigabe vorzulegen. Nach
Freigabe und Einarbeitung der Korrekturen sind die
Unterlagen in 2-facher Ausfertigung dem AG zu
übergeben.
Zusätzlich sind die Unterlagen in digitaler Form als
pdf-Datei zu übergeben.
Menge: 1,000 psch

**01.08.2 Nachweis der Windsogsicherung**
*** Pauschalposition
statischer Nachweis der Windsogsicherung, getrennt für alle Dachflächen, bezogen auf den jeweiligen Dachaufbau
erstellen.
Menge: 1,000 psch

**01.08.3 Stationäre Steigleiter aus Stahl, h=3m**
Lieferung und fix und fertige Montage einer stationären
Steigleiter mit Rückenschutz aus Stahl, feuerverzinkt
vom Dach bis Aufzugkopf, mit
Befestigungsunterkonstruktion auf Stahlbetonaußenwand
mit wärmegedämmter WDVS
einschließlich Distanzhaltern für Leiteranlagen,
Abstand Stahlbetonwand (Befestigungsuntergrund) zu
Außenkante WDVS ca. 30 cm,
Befestigung nur im oberen Fassadenbereich der
Stahlbetonwand möglich, da tw. Mauerwerk
Nutzung im Außenbereich/ Fassade gemäß DIN 14094-4, DIN
18799-1, DIN EN ISO 14122-4, BGV D-36, DIN EN 131 sowie
UVV, GUV, ArbStättV

Zu überwindende Höhe
Oberkante Dachfläche zu Oberkante Aufzugsüberfahrt
ca. 3,0 m

Die Leiter ist mit Unterkonstruktion feuerverzinkt auf
die Baustelle zu liefern und in Abstimmung mit dem
Fassadenbauer/ WDVS auf der wärmegedämmten Fassade Außenwand Aufzugsüberfahrt sicher zu befestigen, einschließlich sämtlicher Befestigungsmittel.

Hinweise:
Auf der Baustelle dürfen keine Schneidearbeiten
ausgeführt werden, die ein kaltes Nachverzinken auf der
Baustelle notwendig machen.
Menge: 1,000 St

**01.08.4 Stundensatz Facharbeiter**
Arbeiten, welche nicht in den Positionen erfasst sind und gegen Nachweis zur Ausführung kommen.
Angabe Stundensatz Facharbeiter
Menge: 8,000 h

**01.08.5 Stundensatz Helfer**
Arbeiten, welche nicht in den Positionen erfasst sind
und gegen Nachweis ggf. zur Ausführung kommen:
Helfer
Menge: 8,000 h

### Gewerk 02 Haupthaus

**02.1 Bitumenschindel-Dachdeckung ausbessern**
Bitumenschindel-Dachdeckung in Kleinflächen bis 1 m² ausbessern. Schadhafte Bitumenschindeln entfernen und entsorgen. Neue Schindeln gleicher Art und Farbe eindecken; Bauschutt entsorgen.
Deckungsart : 'Bieberschwanz'

Angeb. Fabrikat : '....'
Menge: 10,000 m2

**02.2 Lüftungsaufsatz, bestehende Dachfläche, DN 100**
Lüftungsaufsatz in bestehende Dachdeckung einbauen, einschl. Dachöffnung, Herstellen des Ausschnittes in Lattung, Schalung und dichtenden Schichten, sowie Herstellen eines dichten Anschlusses.
Lüftungsaufsatz: PVC, DN 100
Art der Dachdeckung : 'Bitumen-Bieberschwanz'

Dachaufbau : '....'
Menge: 3,000 St

**02.3 Dachentlüftung erneuern**
Dachentlüftung, wie Fallstrangentlüfteraufsatz, Entspannungslüfter, wie folgt erneuern:
- alte Entlüftungskonstruktion entfernen und entsorgen
- neue Entlüftungen einbauen und abdichten
Angeb. Fabrikat : '....'
Menge: 3,000 St

**02.4 Lüftungsaufsatz, bestehende Dachfläche, DN 200**
Lüftungsaufsatz in bestehende Dachdeckung einbauen, einschl. Dachöffnung, Herstellen des Ausschnittes in Lattung, Schalung und dichtenden Schichten, sowie Herstellen eines dichten Anschlusses.
Lüftungsaufsatz: PVC, DN 200
Art der Dachdeckung : 'Bitumen-Bieberschwanz'

Dachaufbau : '....'
Menge: 3,000 St
